# Knesebeckstraße 3, 10623 Berlin
Angebotsaufforderung (GAEB DA XML 3.3, DA83)
Projekt: KNESE3
Währung: EUR
Vergabeart: Freihändige Vergabe
Abgabeort: Covivio Immobilien GmbH Lietzenburger Str. 90 10719 Berlin F
Ausführungsbeginn: 06.07.2026
Ausführungsende: 20.11.2026
Sicherheit Vertragserfüllung %: 0,00
Sicherheit Gewährleistung %: 0,00
Auftraggeber: Covivio Wohnungsgesellschaft mbH Dümpten, c/o Covivio Immobilien GmbH, Essener Straße 66, 46047 Oberhausen
Ausführungsort: KNE3 - Umbau Büroflächen, Knesebeckstraße 3, 10623 Berlin
Erstellt mit: 5 260407, NOVA AVA, 09.04.2026

## ZTV Trockenbau
1. Mitgeltende Normen und Regeln
1.1. Allgemeines
 Es gelten jeweils die Normen und Regeln in der zum Vertragsschluss gültigen Fassung einschließlich der Änderungen, Berichtigungen und Beiblätter
Soweit in der Leistungsbeschreibung auf Technische Spezifikationen, z. B. nationale Normen, mit denen Europäische Normen umgesetzt werden, europäische technische Zulassungen, gemeinsame technische Spezifikationen, internationale Normen, Bezug genommen wird, werden auch ohne den ausdrücklichen Zusatz:-oder gleichwertig-, immer gleichwertige Technische Spezifikationen in Bezug genommen.
DIN 55634
Beschichtungsstoffe und Überzüge - Korrosionsschutz von tragenden dünnwandigen Bauteilen aus Stahl
DIN EN 1995-1-1
Eurocode 5:Bemessung und Konstruktion von Holzbauten - Teil 1-1:Allgemeines - Allgemeine Regeln und Regeln für den Hochbau
DIN EN 1995-1-1/NA
Nationaler Anhang - National festgelegte Parameter - Eurocode 5:Bemessung und Konstruktion von Holzbauten - Teil 1-1:Allgemeines - Allgemeine Regeln und Regeln für den Hochbau
DIN EN 13170
Wärmedämmstoffe für Gebäude - Werkmäßig hergestellte Produkte aus expandiertem Kork (ICB) - Spezifikation
VDI 3755
Schalldämmung und Schallabsorption abgehängter Unterdecken
BG Bau Fachinfo Prävention
Umgang mit Mineralwolle-Dämmstoffen
IVD-Merkblatt Nr. 16:
Anschlussfugen im Trockenbau, Herausgeber: Industrieverband Dichtstoffe e.V. (IVD)
IVD-Merkblatt Nr. 20:
Fugenabdichtung an Holzbauteilen und Holzwerkstoffen, Herausgeber: Industrieverband Dichtstoffe e.V. (IVD)
Merkblatt Nr. 1
Baustellenbedingungen, Herausgeber: Bundesverband der Gipsindustrie e.V., Industriegruppe Gipsplatten
Merkblatt Nr. 2
Verspachtelungen von Gipsplatten - Oberflächengüten, Herausgeber: Bundesverband der Gipsindustrie e.V., Industriegruppe Gipsplatten
Merkblatt Nr. 2.1
Verspachtelungen von Gipsfaserplatten - Oberflächengüten, Herausgeber: Bundesverband der Gipsindustrie e.V., Industriegruppe Gipsplatten
Merkblatt Nr. 3
Gipsplattenkonstruktionen - Fugen und Anschlüsse, Herausgeber: Bundesverband der Gipsindustrie e.V., Industriegruppe Gipsplatten
Merkblatt Nr. 5
Bäder und Feuchträume im Holzbau und Trockenbau, Herausgeber: Bundesverband der Gipsindustrie e.V., Industriegruppe Gipsplatten
Merkblatt Nr. 6
Vorbehandlung von Trockenbauflächen aus Gipsplatten zur weitergehenden Oberflächenbeschichtung bzw. -bekleidung, Herausgeber: Bundesverband der Gipsindustrie e.V., Industriegruppe Gipsplatten
RAL-GZ 531
Trockenbau - Gütesicherung
Richtlinie
Anwendungsrichtlinie zur DIN EN 12825 Doppelböden
Herausgeber: Bundesverband Systemböden e.V.
Richtlinie
Anwendungsrichtlinie zur DIN EN 13213 Hohlböden, Herausgeber: Bundesverband Systemböden e.V.
2. Angaben zur Ausführung
2.1. Allgemeines
 Vor Ausführungsbeginn hat der Auftragnehmer mit dem Auftraggeber festzulegen, wo das zu verwendende Material auf der Baustelle gelagert werden kann, um gegenseitige Störungen der am Bau beteiligten Handwerker während der Bauausführung zu vermeiden.
Vor der Durchführung von Stemm-, Bohr- und Einsetzarbeiten an Estrichen sowie geputzten Wänden und Decken sind Leitungen mit einem Suchgerät zu orten.
Späne vom Bohren und Fräsen sowie Reste von Schleifstaub sind sofort von den bearbeiteten Teilen zu entfernen.
Der Auftragnehmer hat sich beim Befestigen von Bauteilen an Vorsatzschalen zu vergewissern, dass durch die Befestigungsmittel keine Beschädigungen nicht sichtbarer Leitungen und Rohre entstehen.
Alle Maße sind vor der Ausführung am Bau zu überprüfen, sofern keine Detailzeichnungen mit verbindlichen Maßangaben vorliegen.
Vor Beginn der Arbeiten sind die tatsächlichen Einbauhöhen bezogen auf das gesamte Ausbausystem mit der Bauleitung abzustimmen, wenn unzulässige Toleranzen oder Änderungen des geplanten Fußbodenaufbaus festgestellt oder vermutet werden.
Bei Schleifarbeiten im Trockenverfahren sind Absauggeräte zu verwenden.
Befestigungselemente, die im Ausnahmefall Flächendichtungen durchdringen, sind mit auf das Dichtungsmaterial abgestimmten Abdichtungsstoffen (i.d.R. ohne Lösungsmittel) abzudichten. Im Zweifel ist Rücksprache mit der Bauleitung erforderlich.
Sind Schleifen und Spachteln vorgesehen, so bleiben die Anzahl der Schleifgänge und Spachtelaufträge sowie die Wahl der richtigen Körnung dem Auftragnehmer überlassen und sind auf die vorgesehene Beschichtung einzustellen.
Beschädigungen an Dampfsperr- oder Dampfbremsschichten oder an luftdichten Schichten sind, wenn diese Schichten zum Leistungsumfang des Auftragnehmers zählen, vor dem Abdecken mit nachfolgenden Bauteilen dauerhaft und materialgerecht zu schließen; wenn diese Schichten zum Leistungsumfang eines anderen Auftragnehmers zählen, ist mit der Bauleitung zu klären, wer die Schäden beseitigen soll. In beiden Fällen ist vor dem Abdecken mit nachfolgenden Bauteilen der Bauleitung die Überprüfung der Schadensbehebung zu ermöglichen.
Bei brandschutztechnischen Anforderungen an Wände und Decken ist die Muster-Richtlinie über brandschutztechnische Anforderungen an Leitungsanlagen (Muster-Leitungsanlagen-Richtlinie - MLAR) zu beachten.
Die Verarbeitungsvorschriften und -richtlinien der Hersteller der Trockenbausysteme sind zu beachten. Dem Auftraggeber ist auf Verlangen Einsicht in diese zu gewähren. Das gilt besonders für Anzahl und Anordnung der Befestigungspunkte sowie die Fugenausbildung.
Die nach ATV DIN 18340 Abschnitt 3.7.2 erforderlichen Maßnahmen bei Türöffnungen sind in die Leistungen für das Anlegen der Türöffnungen einzurechnen.
Offen bleibende Schnittkanten imprägnierter Platten, z.B. an Außenecken, sind nachzuimprägnieren.
Brandschutzkleber oder Brandschutzspachtelmassen sind so zu verarbeiten, dass überstehendes Material abgestrichen wird; ein großflächiges Verspachteln ist zu vermeiden.
2.2. Dämmungen
 Bei der Ausführung von Bauteilen und Anschlüssen, die der Herstellung der Luftdichtheit des Gebäudes dienen, ist davon auszugehen, dass vor oder bei der Abnahme der Leistungen durch den Auftraggeber oder eine von ihm beauftragte Fachkraft eine Prüfung der Luftdichtheit durch einen Blowerdoor-Test durchgeführt wird.
3. Sonstige Angaben
Zu den auf der Baustelle vorzuhaltenden Ausführungsunterlagen zählt neben den Ausführungsplänen auch eine Ausfertigung dieser Leistungsbeschreibung.
Die vom Auftragnehmer verwendeten Ausführungsunterlagen müssen den Freigabevermerk des Auftraggebers oder des Architekten tragen. Durch Übergabe neuer Unterlagen ungültig gewordene Unterlagen sind vom Auftragnehmer entsprechend zu kennzeichnen und aufzubewahren. Nicht freigegebene Unterlagen dürfen nicht verwendet werden.

## 3116 Gesamtausbau 1. und 5. OG
Datum: 02.10.2025

### Los 1 Ausbau 1. OG

#### Titel 1.1 Trockenbauarbeiten

##### Abschnitt 1.1.1 Schutzmaßnahmen und vorbereitende Maßnahmen

**1.1.1.10 Staubschutzwände, Abschottungen mit PE-Folie, 0,4mm**
PE-Folie (Stärke mind. 0,4 mm) auf stabiler Unterkonstruktion
zum Aufbau von Staubschutzwänden liefern, und zur Einhausung von
schlecht zu reinigenden Anlagen aufbauen, staubdicht anschließen,
ausbessern, reinigen, abbauen und beseitigen
(einschließlich Entsorgung). Einzurechnen sind Erschwernisse
durch Kabeltrassen und sonstiges Inventar, wofür entsprechende
Aussparungen und Abdichtungen vorzusehen sind.
Die Stöße der Folien sind genügend überlappend beidseitig mit
Industrieklebeband zu verkleben. Bei Verwendung von
Tackerklammern für die Befestigung der Folie auf der
Holzunterkonstruktion sind die entsprechenden Bereiche mit
schwerem Industrieklebeband aubzukleben.
Die Folie ist an Boden, Wand und Decke mit Kanthölzern
anzuschließen und abzudichten.
Abgerechnet wird die Ansichtsfläche der erstellten Abschottungen.
Menge: 20,000 m2

**1.1.1.20 Herstellen von Aussparungen im Estrich, Breite bis 15 cm**
*** Bedarfsposition ohne GB
Herstellen von Aussparungen im Estrich zur Montage von
Trockenbau- oder Systemtrennwänden anderer Gewerke auf
dem Rohboden. Der Estrich ist zweiseitig entlang der gepl.
Wandkante sauber einzuschneiden, anfallenden Bauschutt entsorgen.
Wand-Estrichanschluss mit Randdämmstreifen entkoppeln.
Estrichstärke: bis ca. 50 mm
Breite Aussparung: bis ca. 15 cm
Ausführung gem. Detail DE_200 / 4, DE_301 / 6
Menge: 1,000 m

**1.1.1.30 Bodenaussparungen der ehem. Wände schließen**
Bodenaussparrung mit Dämmmaterial und Estrichmörtel dem
eingbauten Estrich angleichen und kraftschlüssig verbinden.
Ggf. Risse und Sollbruchstellen zum alten Estrich mit einem
geeigneten Gießharz verharzen. Risse sind zu erweitern.
Alle Risse ca. 30 cm quer zur Rissrichtung einschneiden
und aussaugen.Rostfreie Wellenverbinderklammern in die
 Einschnitte einlegen. Gießfähiges, angerührtes Harz in die
 gereinigten Risse und Querschnitte unter Einhaltung der
 Herstellervorgaben eingießen. Die noch frische Oberfläche
(Gießharz) mit Quarzsand im Überschuss abstreuen.
Menge: 25,000 m

**1.1.1.40 Kraftschlüssiges Verbinden von Rissen/Sollbruchstellen in Zement-/Anhydritestrich**
*** Bedarfsposition ohne GB
Sonstige Risse und Sollbruchstellen mit einem geeigneten Gießharz
verharzen. Risse sind zu erweitern. Alle Risse ca. 30 cm
quer zur Rissrichtung einschneiden und aussaugen.

Rostfreie Wellenverbinderklammern in die Einschnitte
einlegen. Gießfähiges, angerührtes Harz in die gereinigten
Risse und Querschnitte unter Einhaltung der Herstellervorgaben
eingießen. Die noch frische Oberfläche mit Quarzsand im
Überschuss abstreuen.
Menge: 1,000 m

##### Abschnitt 1.1.2 Wände, Schächte

**1.1.2.10 Metallständerwand 100 mm, 1 x 12,5 mm Schallschutzplatte, Q2**
*** Bedarfsposition ohne GB
Metallständerwand 100 mm, GKB 1-lagig beplankt, liefern und einbauen.
Dämmschicht aus Mineralwolle DIN EN 13162, einlagig, dicht stoßen,
abrutschsicher verlegen, Wärmeleitfähigkeitsgruppe 040,
Dicke in mm 60,
Nichttragende innere Trennwand DIN 4103-1 als Montagewand,
Höhe: bis 4,0 m,
Beplankung, beidseitig, Verarbeitung DIN 18181, einlagig mit
Schallschutzplatten, z.B. Knauf Silentboard, Plattendicke 12,5 mm,
befestigen mit Schnellbauschrauben DIN 18182-2,
Fugen füllen, sichtbare Befestigungsmittel und Fugen spachteln.
Verspachtelung in Qualitätsstufe Q2.
Unterkonstruktion aus verzinkten Stahlblechprofilen DIN 18182-1/
DIN 18183, als Einfachständerwerk. CW75

Richtfabrikat: Knauf Metallständerwand W111.de-B1 o.glw.
gewähltes Fabrikat: '..........'

Ausführung gem. Detail Wandtyp W2
Menge: 1,000 m2

**1.1.2.20 Metallständerwand 125 mm, 2 x 12,5 mm GKB, Q2**
Metallständerwand 125 mm, GKB 2-lagig beplankt, liefern und einbauen.
Dämmschicht aus Mineralwolle DIN EN 13162, einlagig, dicht stoßen,
abrutschsicher verlegen, Wärmeleitfähigkeitsgruppe 040,
Dicke in mm 60,
Nichttragende innere Trennwand DIN 4103-1 als Montagewand,
Höhe: bis 4,0 m,
Beplankung, beidseitig, Verarbeitung DIN 18181, zweilagig,
Plattendicke 12,5 mm, befestigen mit Schnellbauschrauben DIN 18182-2,
Fugen füllen, sichtbare Befestigungsmittel und Fugen
der äußeren Plattenlage spachteln.
Verspachtelung in Qualitätsstufe Q2.
Unterkonstruktion aus verzinkten Stahlblechprofilen DIN 18182-1/
DIN 18183, als Einfachständerwerk. CW75

Richtfabrikat: Knauf Metallständerwand W112.de-B1 o.glw.
gewähltes Fabrikat: '..........'

Ausführung gem. Detail Wandtyp W1
Menge: 60,000 m2

**1.1.2.30 Vorsatzschale/ Schachtwand 62,5 mm, GKB, 1 x 12,5 mm, Q2**
Metallständerwand wie in Vorposition, jedoch:
Vorsatzschale/ Schachtwand als Montagewand,
Unterkonstruktion aus verzinkten Stahl-Blechprofilen,
als Einfachständerwerk, 1 x CW 50,
Dämmschicht aus Mineralwolle DIN EN 13162, einlagig,
dicht stoßen, abrutschsicher verlegen, Wärmeleitfähigkeitsgruppe 040,
Dicke in mm 40.
Beplankung: einseitig, Verarbeitung DIN 18181, einlagig,
Plattendicke 12,5 mm, als Vorsatzschale oder freistehend,
liefern und einbauen.
Einbauort: Nachbarwand Knese 4
Menge: 35,000 m2

**1.1.2.40 Vorsatzschale, d=75mm, 2-lagig beplankt, Raumhoch**
*** Bedarfsposition ohne GB
Freistehende Vorsatzschale DIN 4103-1
Höhe bis 3,20 m, Dicke 75 mm, Unterkonstruktion
aus verzinkten Stahlblechprofilen DIN EN 14195 und DIN
18182-1, als Einfachständerwerk, Profil/Stegtiefe 50mm,
liefern und einbauen.

Dämmschicht:
aus Mineralwolle DIN EN 13162, einlagig,
dicht stoßen, abrutschsicher verlegen.
Wärmeleitfähigkeitsgruppe: 040, Dicke: 40mm
Bekleidung, einseitig, aus Gipsplatten DIN 18180 und
DIN EN 520, Bauplatten GKB, 2-lagig, Plattendicke 2 x
12,5 mm, befestigen mit systemspezifischen
Befestigungsmitteln.
Verspachtelung Q3 gemäß IGG-Merkblatt 2.
Einschließlich Ausführung von Leibungen

Hinweis: Zulage Ausführung imprägnierte Platten in
gesonderter Position.

Einbauort: nach Angabe Bauleitung
Menge: 1,000 m2

**1.1.2.50 GK-Stützenbekleidung als Trockenputz, 1x12,5mm eins. GKB**
*** Bedarfsposition ohne GB
GK-Trockenputz als Verkleidung von Stützen, befestigt
durch Ansetzen mit Klebemörtel nach DIN 4103 Teil 1,
falls erforderlich mit Hinterlegung mit Plattenstreifen,
wie folgt liefern und fachgerecht einbauen:
- Plattendicke: 1x12,5mm Gipskarton-Bauplatte GKB,
- Oberfläche: verspachtelt, Qualitätsstufe: Q 3,
Platten nach DIN 18180 / DIN EN 520
- Untergrund: Stahlbetonstützen
- Einbauhöhe: bis 3,00m
Leistung einschl. Lieferung und Einbau von sämtlichen
Kantenschutzprofilen, Untergrundvorbehandlung.
Lieferung und Einbau.

Leitfabrikat: Knauf W 611 oder glw.
Menge: 1,000 m2

**1.1.2.60 Zulage: Decke/ Dach-Wandanschluss**
Zulage für einen Decke/ Dach-Wandanschluss.
Anarbeitung des obereren Abschlusses der vorgenannten
Gipskartonwände an Rohdecke, hier Kassettendecke/ Felderdecke
("Stakadecke") mit kastenförmigen Vertiefungen der Unterseite.
Menge: 40,000 m

**1.1.2.70 GK-Deckenschürze, 100mm, CW75, 1x12,5 Diamant, MW 60, H bis 75 cm**
Gipsbauplatten-Montagedeckenschürze, nicht tragend, über Systemtrennwänden
liefern und einbauen.
Profile: CW 75 + Verstärkungsprofil UA75 an der Unterseite,
Beplankung inkl. Eckschutzschienen.
Beplankung je Seite  :  1 x 12,5 mm Diamantplatte o.glw.
Dämmung  :  Mineralwolle, WLG 040
Dämmdicke  :  60 mm
Brandschutzanforderung  :  F0
Wanddicke  :  100 mm
Oberflächequalität  : Q2
UK / Tragkonstruktion:
Fall 1: Befestigung an "Staka"- Kassettendecke mittels an der
Stb-Rippe unter Verwendung zugelassener Metalldübel verankerter
Blechschuhe bzw. Stahlblech-UK, Blechstärke mind. 1 mm, sowie
Sekundär-UK aus gekantetem Stahlblech.
Fall 2: Befestigung im Deckenfeld zuzüglich Diagonalverstärkung
aus UA-Profilen.

Höhe Schürze bis ca. 75 cm unter UK Decke
Unterer Abschluss nach Herstellerangabe: Knauf W176.de-VU4 o. glw.

Einbauort: über Fenster Sraßenseite
Menge: 9,000 m

**1.1.2.80 Zulage: freie Wandenden**
Zulage für das liefern und Herstellen von freien Wandenden, bei leeren
Türöffnungen auch Laibungen und Stürze, für alle vorgenannten
Wandkonstruktionen unter Verwendung zusätzlicher Verstärkungsprofile,
UA-Profil ungelocht, inkl. Beplankung der Laibungen und Einarbeiten
von Eckschienen.
Menge: 4,000 m

**1.1.2.90 Zulage: Türöffnung 885/2135**
*** Bedarfsposition ohne GB
*** Bezugsbeschreibung
Zulage für das Liefern und fachgerechte Herstellen von Türöffnungen
in vorbeschriebene GK-Montagewände, inkl. Verstärkungsprofile.
Abmessung B/H: ca. 885/2135 mm
Maulweite bis 125 mm
Menge: 1,000 Stk

**1.1.2.100 Zulage: Türöffnung 1060/2135**
*** wie Position 1.1.2.90
Abmessung B/H: ca. 1060/2135 mm
Maulweite bis 125 mm

Einbauort: Tür Büro 1.02
Menge: 1,000 Stk

**1.1.2.110 Zulage: Türöffnung 1250/2135**
*** wie Position 1.1.2.90
Abmessung B/H: ca. 1250/2135 mm
Maulweite bis 125 mm

Einbauort: Doppelflügeltür Haustechnik
Menge: 1,000 Stk

**1.1.2.120 Zulage: Türöffnung 1010/2500**
*** Bedarfsposition ohne GB
*** wie Position 1.1.2.90
Abmessung B/H: ca. 1010/2500 mm
Maulweite bis 125 mm
Menge: 1,000 Stk

**1.1.2.130 Aussparung herstellen, Ø ca. 75 mm**
Aussparung in GK-Wänden und -Vorsatzschalen herstellen für
Leitungen, Kanäle und dergleichen, einschl. Schließung nach
bauseitiger Montage, einschl. Verfugung mit überstreichbarem,
elastischem Material, Fugen ausfüllen und glätten.
Verfugung: Acryldispersionsbasis, weiß
Fugenbreite ca.:10 mm
Durchmesser bis ca: 75 mm
Mengenannahme 1 St / 20m² Wandfläche
Menge: 20,000 Stk

**1.1.2.140 Aussparung herstellen, Ø ca. 125 mm**
Aussparung in GK-Wänden und -Vorsatzschalen herstellen für
Laibungslüfter, Leitungen, Kanäle und dergleichen, einschl.
Schließung nach bauseitiger Montage, einschl. Verfugung
mit überstreichbarem, elastischem Material, Fugen ausfüllen und glätten.
Verfugung: Acryldispersionsbasis, weiß
Fugenbreite ca.:10 mm
Durchmesser bis ca: 125 mm
Mengenannahme 1 St / 75m² Wandfläche
Menge: 5,000 Stk

**1.1.2.150 Öffnung in GK-Wänden und -Vorsatzschalen 0,5m²**
Öffnung in GK-Wänden und -Vorsatzschalen herstellen
 für Lüftungsauslässe und dergleichen, ggfls. Verstärkung
der Öffnung durch zusätzliche GK-Profile, einschl. Anarbeitung
nach bauseitiger Montage, einschl. Verfugung mit überstreichbarem,
elastischem Material, Fugen ausfüllen und glätten.
Abmessung bis ca: 0,5m²
Menge: 5,000 Stk

**1.1.2.160 Öffnung in GK-Wänden und -Vorsatzschalen 1m²**
Öffnung in GK-Wänden und -Vorsatzschalen herstellen
für Heizkreisverteilerschränke und dergleichen,
ggfls. Verstärkung der Öffnung durch zusätzliche GK-Profile,
einschl. Anarbeitung nach bauseitiger Montage, einschl.
Verfugung mit überstreichbarem, elastischem Material,
Fugen ausfüllen und glätten.
Abmessung bis ca: 1m²
Menge: 1,000 Stk

**1.1.2.170 GK-Verkofferung, 1x12,5 mm, m. Dämmung**
Verkofferung (Bekleidung) aus Gipskartonplatten für Rohrleitungen
an Wänden und Decken, inkl. erforderlicher Unterkonstruktion
aus Metallprofilen liefern und herstellen.
Fugen und Schraubenköpfe verspachteln, Hohlräume mit loser
Mineralwolle bis zu hoher Dichte voll ausstopfen, Anschlüsse zu
den Wand- und Deckenflächen abrisssicher mit Glasfaserstreifen
o.ä. überspannen. Oberflächenausbildung in Standardverspachtelung,
Qualitätsstufe Q2 (Grundverspachtelung plus Nachverspachtelung/Finish).
Eventuelle Fugenbewehrung gemäß Herstellerangaben.
Aufmaß: Abwicklungsfläche
Erforderl. Dämmdichte: ca. 100 kg/m³
BrandverhaltenDIN EN 13501, Dämmung: A1
Plattendicke: 12,5 mm
Plattentyp EN 520:A
Brandschutzkl. EN 13501. A2-s1,d0

Einbauort: Nachbarwand Knese 2
Menge: 4,000 m2

**1.1.2.180 Eckausbildung Montagewand**
Eckschutzschiene, verzinkt,  für Außenecken von
GK-Montagewände, Trockenputz, Bekleidungen
und Verkofferungen.

Eckschutzschiene liefern, anbringen und mit Spachtelmasse
einspachteln und glätten, einschl. der Verwendung von
Glasfaserfugendeckstreifen.
Maß: 31 / 31 mm
Menge: 75,000 m

**1.1.2.190 UA-Profile, als Wandverstärkung ungelocht**
UA-Profile ungelocht, als horizontale Verstärkung oder als Quertraverse
liefern und in GK-Montagewänden einbauen, als
Befestigungsgrundlage für Konsollasten wie
Sanitär-Einrichtungsgegenstände etc.
In verschiedenen Einzellängen gem. Planung, wenn in
Hauptposition nicht enthalten.
Menge: 40,000 m

**1.1.2.200 Kronhölzer als Wandverstärkung**
Kronhölzer liefern und als Verstärkung in GK-Montagewänden
der Vorpositionen einbauen, als Befestigungsgrundlage für
Konsollasten wie Hochschränke etc.
Abmessungen ca.: 2 x 20 cm
In verschiedenen Einzellängen gem. Planung
Menge: 22,000 m

**1.1.2.210 Akustikbekleidung, Holzrippen auf Akustikvlies, 33mm**
*** Bedarfsposition ohne GB
Akustik-Wandbekleidung aus Echtholzrippen auf Akustikvlies,
inkl. Unterkonstruktion, liefern und einbauen.
Materialstärke Akustikplatte: 33mm,
Unterkonstruktion: Holzlatten 27x95mm
Untergrund: Gipskarton-Ständerwände
Richtfabrikat: Ligno Akustik
angebotenes Fabrikat: '..........'

Einbauort: ......................
Menge: 1,000 m2

**1.1.2.220 Zulage: Akustikbekleidung, Stirnbrett als Wandabschluss**
*** Bedarfsposition ohne GB
Zulage zu vorgenannter Akustik-Wandbekleidung, für die
Ausbildung von Wandabschlüssen mit Stirnbrett.
Material wie Holzrippen

Richtfabrikat: Ligno Akustik
angebotenes Fabrikat: '..........'

Einbauort: ................
Menge: 1,000 m

**1.1.2.230 Fertigfenster in Aluminium-Abdeckrahmen, Rw 42dB, 60 x 180 cm**
Innenfenster als Fertigfenster, doppelt verglast VSG/ ESG,
in Aluminium-Abdeckrahmen, Schallschutz: Rw 42dB,
Abmessungen B x H: 60 x 180 cm. Liefern und Einbau
in Gipskarton-Ständerwand 125 mm
Flächenbündiger Wandeinbau
Abdeckrahmenbreite 35 mm, -höhe 3,5 mm
Leistung einschließlich Herstellen der Öffnungen
in der Trockenbauwand.

Richtfabrikat: Knauf Easy-Win-Plus o.glw.
angebotenes Fabrikat: '..........'
Menge: 5,000 St

**1.1.2.240 Revisionstür, Metall, pulverbeschichtet weiß, 300/300**
Revisionsöffnung in Montagewänden herstellen wie folgt:
Herstellen der Öffnung, Liefern und Einbauen der vorgefertigten,
Revisionsklappe in Standardausführung, ausgestattet mit
Vierkant-Verriegelung, einschl. aller sonst notwendigen
Nebenarbeiten sowie aller Zubehörteile.
Oberfläche: Metalloptik, weiß pulverbeschichtet.
Größe:300/300 mm (lichter Durchgang)
Fabrikat/Typ:Knauf o. glw.
angebotenes Fabrikat: '..........'

Menge geschätzt
Menge: 10,000 Stk

**1.1.2.250 Revisionstür, GK-beplankt, 300/300**
*** Bedarfsposition ohne GB
Revisiontür in Montagewand liefern und  herstellen, mit vorgefertigter
Revisionsklappe aus Metallblech mit verdecktem
Verschluss- und Scharniersystem, beplankt mit Gipsplatten,
inkl. Herstellen der Öffnung und aller sonst notwendigen
Nebenarbeiten sowie aller Zubehörteile.
Größe: 300/300 mm
Angeb. Fabrikat: '..........'
Menge: 1,000 Stk

##### Abschnitt 1.1.3 Decken, Dachbekleidungen

**1.1.3.10 GK-Decke, abgehängt, 1x12,5 GKB, Q2, ohne Dämmung**
Gipskarton-Decke, abgehängt: Liefern und einbauen.
Unterkonstruktion aus verzinkten Stahlprofilen als
Grund- und Tragprofil (CD60/27),
ohne Dämmauflage,
Achsabstand Grundprofile max. 100 cm,
Achsabstand Tragprofile max. 50 cm,
Abhängung von geneigter Rohdecke ("Staka"-Kassettendecke)
mit Nonius-Abhängern, Abstand max. 75 cm
Decklage aus Gipskartonbauplatten,
Beplankung: 1 x 12,5 mm GK, stumpf gestoßen und
verspachtelt
Oberfläche: malerfertig gespachtelt, Q2
- Einbauhöhe: bis ca. 3,50 m
- Abhanghöhe: variabel, bis ca. 90 cm
Richtfabrikat: Knauf Plattendecke D112.de
Angeb. Fabrikat: '..........'

Einbauort: Meeting, Flur von Teeküche bis vor WC´s
Menge: 40,000 m2

**1.1.3.20 GK-Decke, abgehängt, 2x12,5 GKB, Q2, ohne Dämmung**
*** Bedarfsposition ohne GB
Gipskarton-Decke, abgehängt: Liefern und einbauen.
Unterkonstruktion aus verzinkten Stahlprofilen als
Grund- und Tragprofil (CD60/27),
ohne Dämmung,
Achsabstand Grundprofile max. 100 cm,
Achsabstand Tragprofile max. 50 cm,
Abhängung von Rohdecke ("Staka"-Kassettendecke)
mit Nonius-Abhängern, Abstand max. 75 cm
Decklage aus Gipskartonbauplatten,
Beplankung: 2 x 12,5 mm GK, stumpf gestoßen und
verspachtelt,
Oberfläche: gespachtelt, Q2
Teilweise zur Aufnahme einer Akustikdämmung
 (gesonderte Position).
- Einbauhöhe: bis ca. 3,50 m
- Abhanghöhe: variabel, bis ca. 80 cm
Richtfabrikat: Knauf Plattendecke D112.de
Angeb. Fabrikat: '..........'

Einbauort: nach Angabe Bauleitung
Menge: 1,000 m2

**1.1.3.30 GK-Decke, abgehängt, 2x12,5 GKB, Q2, MW 60mm**
Gipskarton-Decke, abgehängt: Liefern und einbauen.
Unterkonstruktion aus verzinkten Stahlprofilen als
Grund- und Tragprofil (CD60/27),
Dämmauflage: Mineralwolle, 60 mm
Achsabstand Grundprofile max. 100 cm,
Achsabstand Tragprofile max. 50 cm,
Abhängung von Rohdecke ("Staka"-Kassettendecke)
mit Nonius-Abhängern, Abstand max. 75 cm
Befestigung der Abhänger mit zugelassenen Injektionsdübeln
gem. Planung.
Decklage aus Gipskartonbauplatten,
Beplankung: 2 x 12,5 mm GK, stumpf gestoßen
und verspachtelt,
Oberfläche: gespachtelt, Q2
Teilweise zur Aufnahme einer Akustikdämmung (gesonderte Position).
- Einbauhöhe: bis ca. 3,75 m
- Abhanghöhe: variabel, bis ca. 100 cm
Richtfabrikat: Knauf Plattendecke D112.de
Angeb. Fabrikat: '..........'

Einbauort: Büros, Technik, IT/ Copy
Menge: 75,000 m2

**1.1.3.40 GK-Decke, direkt abgehängt, 1x12,5 GKB, Q2, ohne Dämmung**
*** Bedarfsposition ohne GB
Gipskarton-Decke, abgehängt mit Direkt-Schwingabhänger:
Unterkonstruktion aus verzinkten Stahlprofilen als
Grund- und Tragprofil (CD60/27),
ohne Dämmauflage, liefern und einbauen.
Achsabstand Grundprofile max. 100 cm,
Achsabstand Tragprofile max. 50 cm,
Abhängung von vorgenannter F60-Feuerschutzdecke,
Befestigung der Schwingabhänger an eingelegten UA-Profilen
aus Vorposition.
Beplankung: 1 x 12,5 mm GK, stumpf gestoßen und
verspachtelt
Oberfläche: malerfertig gespachtelt, Q2
- Einbauhöhe: bis ca. 3,50 m
- Abhanghöhe: variabel, bis ca. 50 cm
Richtfabrikat: Knauf Plattendecke D112.de
Angeb. Fabrikat: '..........'

Einbauort: nach Angabe Bauleitung
Menge: 1,000 m2

**1.1.3.50 Zulage: Akustikdämmstoff 40 mm, Textilbespannung**
Zulage zu vorgenannter Gipskarton-Abhangdecke
für die unterseitige Bekleidung mit Akustikdämmstoff,
Plattenstärke: 40 mm mit Textilbespannung. Lieferung und
Befestigung der Textilbespannung mittels Klemmrahmen
entlang der Deckenaußenkanten.
Die Montage von Unterkonstruktionen, z.B. Holzscheiben
zur Befestigung von Leuchten u. sonstigen technischen
Einbauteilen ist einzukalkulieren.
Richtfabrikat Dämmstoff: Caruso
Angeb. Fabrikat: '..........'

Richtfabrikat Bespannung: Clipso 495 AC Akustikgewebe
Angeb. Fabrikat: '..........'

Einbauort: Meeting, Flur von Teeküche bis vor WC´s
Menge: 40,000 m2

**1.1.3.60 Zulage: Akustikdämmstoff 60 mm, Textilbespannung**
*** Bedarfsposition ohne GB
Zulage zu vorgenannter Gipskarton-Abhangdecke
für die unterseitige Bekleidung mit Akustikdämmstoff mit
Textilbespannung wie vor, jedoch:
Plattenstärke Akustikdämmstoff: 60 mm.

Einbauort: Workcell
Menge: 1,000 m2

**1.1.3.70 Zulage: Revisionsöffnung GK-Decke, 150 / 70 cm**
*** Bedarfsposition ohne GB
Zulage: Revisionsöffnung in GK-Decke mit Textilbespannung
mit abnehmbarem Rahmen.
Abmessung: 150 / 70 cm
Leistung einschließlich Lieferung und Anarbeitung aller
Deckenschichten inkl. Textilbespannung.

Ausführungsort: Workcells
Menge: 1,000 Stk

**1.1.3.80 Revisionsklappe, abgeh. Unterd.,300/300**
*** Bezugsbeschreibung
Revisionsklappe in abgehängter Unterdecke aus verzinktem
Stahlrahmen und Stahlblech, liefern und einbauen.
Größe: 300/300 mm
Dicke Stahlblech: 1 mm
Einbau Revisionsklappen mit Haarfuge und ohne sichtbaren Rahmen.
Umlaufende sichtbare Metallkanten der REVI-Klappen
werden in der gleichen Art und Weise der angrenzenden
Anstriche ausgeführt.
Richtqualität: KNAUF, Revisionsklappen D171

Angeb. Fabrikat: '..........'

Menge geschätzt
Menge: 15,000 Stk

**1.1.3.90 Revisionstür, GK-beplankt, 300/300**
*** Bedarfsposition ohne GB
Revisiontür in Montagewand liefern und herstellen, mit
vorgefertigter Revisionsklappe mit verdecktem
Verschluss- und Scharniersystem, beplankt mit Gipsplatten,
2-lagig, inkl. Herstellen der Öffnung und aller sonst notwendigen
Nebenarbeiten sowie aller Zubehörteile.
Größe: 300/300 mm

Angeb. Fabrikat: '..........'
Menge: 1,000 Stk

**1.1.3.100 Revisionsklappe, abgeh. Unterd.,400/400**
*** wie Position 1.1.3.80
Größe: 400/400 mm
Menge: 5,000 Stk

**1.1.3.110 Aussparung, Gipspl.-Decke, bis 300 mm**
Aussparung in Gipsplattendecke für Leuchten, etc. einschl.
aller erforderl. Auswechslungen
Aussparung: 200/200 bis 300/300 mm
Aussparung rund: 200 bis 300 mm
Menge geschätzt
Menge: 20,000 Stk

**1.1.3.120 Elektroleitung maßgenau aus Unterdecke herausführen**
*** Bedarfsposition ohne GB
Bauseitige, im Deckenhohlraum verzogene Elektroleitung
maßgenau aus der Unterdecke herausführen und
fachgerecht anarbeiten / anspachteln.
Menge: 15,000 Stk

**1.1.3.130 Zulage: Voute GK-Decke, 15 / 25 cm**
*** Bedarfsposition ohne GB
Zulage: Voute als einfacher Deckenversatz in GK-Decke
zur verdeckten Montage eines Leuchtmittels,
Inkl. Abschluss der Textilbespannung.
Abwicklung H / B ca. 15 / 25 cm
Lieferung und Einbau.

Einbauort: nach Angabe Bauleitung
Menge: 1,000 m

**1.1.3.140 Akustik-Deckensegel, Weichschaumstoff, 40 mm, 120x120**
*** Bezugsbeschreibung
Akustik-Deckensegel aus Weichschaumstoffplatten, frei im Raum abgehängt, in folgender Ausführung
-Abhängung mit Schnellabhängern und Z-Trageprofilen
-Decklage aus Weichschaumstoffplatten auf Melaminharzbasis mit beidseitiger Vlieskaschierung, in Rahmenkonstruktion aus Aluminiumprofilen, vormontiert und pulverbeschichtet
Bauteil: Decke
Deckensystem: Akustik-Deckensegel
Material Platte: Weichschaumstoff
Abmessung Platte: 1200/1200 mm
Dicke Platte: ca. 40 mm
Brandverhalten (DIN EN 13501-1): C-s3,d0
Schallabsorptionsgrad : '..........................................'
Farbe: weiß

Angeb. Fabrikat : '..........................................'
Menge: 8,000 Stk

**1.1.3.150 Akustik-Deckensegel, Weichschaumstoff, 40 mm, 60x120**
*** wie Position 1.1.3.140
Abmessung Platte: 600/1200 mm
Menge: 4,000 Stk

##### Abschnitt 1.1.4 Innentüren und Zargen

*Hinweis: Zusätzliche technische Vertragsbedingungen*
Zusätzliche technische Vertragsbedingungen
027 Tischlerarbeiten, Innentüren, Zargen (Holz, Glas)

1. Mitgeltende Normen und Regeln

1.1. Allgemeines
 Es gelten jeweils die Normen und Regeln in der zum Vertragsschluss gültigen Fassung einschließlich der Änderungen, Berichtigungen und Beiblätter, sowie Gelbdrucke, soweit damit eine Verbesserung und Erhöhung der technischen Standards erreicht wird.

Soweit in der Leistungsbeschreibung auf Technische Spezifikationen, z. B. nationale Normen, mit denen Europäische Normen umgesetzt werden, europäische technische Zulassungen, gemeinsame technische Spezifikationen, internationale Normen, Bezug genommen wird, werden auch ohne den ausdrücklichen Zusatz: "oder gleichwertig", immer gleichwertige Technische Spezifikationen in Bezug genommen.
1.2. Kalkulationshinweise
Alle Positionen beinhalten die komplette Leistung inkl. Lieferung und Montage. Fahrzeugkosten und Anfahrten sowie die Baustelleneinrichtung sind in die Einheitspreise der Positionen einzukalkulieren.
Montage bereichs- und abschnittsweise
 Es ist einzukalkulieren, dass die Montage der
 Türelemente bereichs- und abschnittsweise nach Vorgabe
 der örtlichen Bauleitung erfolgt.

**1.1.4.10 Wiedereinbau Alu-Rahmentür, T30rs, 125 / 226 cm**
*** Bedarfsposition ohne GB
*** Bezugsbeschreibung
Fachgerechter Wiedereinbau eingelagerter einflügeliger
Alu-Rahmentüren mit Verglasung, defekte Beschläge ersetzen.
Ersatz von Drückern ins gesonderter Position.
Brandschutz: T30sr

Abmessung: 125 / 226 cm
Drücker-Drücker-Kombination Typ FSB 1076
Zarge: Aluzarge mit Dämpfungs-/ Dichtungsprofil,
Türblatt: Glas
Fabrikat: Schüco ADS 80 FR 30 oder ähnlich.

Einbauort: nach Angabe Bauleitung
Menge: 1,000 Stk

**1.1.4.20 Alu-Rahmentür, T30rs, 125 / 226 cm**
*** Bedarfsposition ohne GB
*** wie Position 1.1.4.10
Alu-Rahmentür gem. Vorposition, jedoch:
Leistung einschließlich Lieferung eines neuen Türelements
für den Fall, dass der Wiedereinbau nicht möglich ist.
Brandschutz: T30sr

Abmessung: 101 / 226 cm
Drücker-Drücker-Kombination Typ FSB 1076
Zarge: Aluzarge mit Dämpfungs-/ Dichtungsprofil,
Türblatt: Glas
Fabrikat: Schüco ADS 80 FR 30 oder ähnlich.

Einbauort: Büro 1.03
Menge: 1,000 St

**1.1.4.30 Wiedereinbau einer Doppelflügeltür**
*** Bedarfsposition ohne GB
Doppelflügeltür, bauseits Vorhanden, in Öffnung Technikraum
einbauen, inkl. aller erforderlichen Materialien.

Einbauort: nach Angabe Bauleitung
Menge: 1,000 St

**1.1.4.40 2-tlg. Stahl-Umfassungszarge für Doppelflügeltür**
*** Bedarfsposition ohne GB
Der Einbau erfolgt innerhalb der raumhohen GK-Ständerwand.
Für zweiflügeliges Türelement mit symmetrische Teilung,
- Zarge:
2-tlg. Stahl-Umfassungszarge,
mit dreiseitiger Dichtung
Oberfläche Zarge:
Umfassungszarge aus verzinktem Material,
Grundiert, in Anlehnung an RAL 9002 (Grauweiß)
Bänder:
- 2x Konstruktionsbänder mit Kugellager pro Flügel
Wandöffnungsmaß:
Lieferung und Einbau.

Einbauort: Technikraum
Menge: 1,000 St

**1.1.4.50 2-flg. Holztür, 2,01 x 2,135 m /21 cm HB, UZ**
2-flüglige Holztür mit Stahlumfassungszarge, Lieferung und
Ausführung gemäß Ausführungsbeschreibung
Holztüren.
Einbau in Holzbauwand.
HPL-Oberfläche: Uni-Farbton nach Wahl des AG
aus Gesamtkollektion des HPL-Herstellers

Rohbauöffnungsmaß, B/H: ca. 2,01 x 2,135 m
Zargen-Maulweite (Fertigwanddicke): 12,5 cm

Richtfabrikat / Typ: neuform türen HT50-0 / SL51 / 100

Einbauort: Technikraum
Menge: 1,000 St

**1.1.4.60 Alu-Rahmentür, T30rs, 125 / 226 cm**
*** Bedarfsposition ohne GB
Türelement 1250 x 2260 mm bestehend aus einer einflg. Tür
System Schüco AD UP 75 Standard, GII: RC anstoßend mit
Scheibenverklebung Türbeschreibung: Tür 1-flügelig nach
innen öffnend DIN L Oberflächen: Profile: RAL n Farbkarte
Verglasung: 1 x 37mm 2 fach Glas Float 6mm, 16mm SZR,
VSG 15 F P6B Profile: Rahmen: 507130 Türblendrahmen 44/76,
507600 Türschwelle 16,5/20 Türflügel: 507940 Türflügel iw 87/87
Türbeschlagpakete: Schüco 279782 RC3-1
Türbeschläge: 1 x pz-Rosette Rund 1 x pz-Rosette Oval
Edelstahl 2 x Türdrücker Gekr  Edelstahl 3 x Falzluftbegrenzer rc
3 x Riegelschutz rc 2flg br 3 x Riegelschutz rc fr 1 x Anbohrschutz st
4 x Falleneinlaufteil 1 x Doppelzylinder Sicherh 35/45 30°
4 x Sicherungsbolzen Aufsatztürb flb 4 x Aufsatztürband
3tlg 22/66  Silber 1 x sh-Schloss 1flg39,3
1 x Schließplatte set ls 3 x Verglasungsklotz ks 100x30x1
1 x Verlängerung sh-Schloss L982 Zusatzartikel: 18 x Kleber
RC3 Bodenabschluss: Schüco 100 Schwelle 16,5/20 Beschlag
in RC3, mit geprüftem Glas
Lieferung und Einbau.

Einbauort: Eingang Büro 1.03
Menge: 1,000 St

**1.1.4.70 Stahlzarge, Schattennut, stumpf, 93 / 213,5 cm**
*** Bedarfsposition ohne GB
Stahlzarge zur Aufnahme eines bauseits eingelagerten Türblatts,
liefern und einbauen.
Schattennutzarge mit Dämpfungs-/ Dichtungsprofil,, einschalig,
aus Stahlblechfür stumpf einschlagendes Türblatt.
Zarge für den wandbegleitenden Einbau gem. Architektendetail.
Maulweite bis 125 mm
Oberfläche: Stahl, verzinkt DIN EN ISO 1461 und endbeschichtet
im RAL-Farbton nach Wahl des AG.
Rohbaumaß Öffnung: 93 / 213,5 cm
Richtfabrikat: Westag Modell L3 o.glw.

angebotenes Fabrikat: '..........'

Hinweis: die gelagerten Türblätter sind vor Ort zu sichten und
  die Zargen entsprechend zu planen.

Einbauort: nach Angabe Bauleitung:
Menge: 1,000 St

**1.1.4.80 Wiedereinbau Innentürblatt, Holz, SZ, 93 / 213,5 cm**
*** Bedarfsposition ohne GB
Fachgerechter Wiedereinbau eingelagerter einflügeliger
Innentürblätter in vorgenannte Stahlzarge, defekte Beschläge ersetzen.
Ersatz von Drückern ins gesonderter Position.

Abmessung: 93 / 213,5 cm
Drücker-Drücker-Kombination Typ Hoppe Amsterdam, Edelstahl (Bestand)
Türblatt: Holz

Einbauort: nach Angabe Bauleitung
Menge: 1,000 St

**1.1.4.90 Stahlzarge, Schattennut, stumpf, 106 / 213,5 cm**
Stahlzarge zur Aufnahme eines bauseits eingelagerten Türblatts,
liefern und einbauen.
Schattennutzarge mit Dämpfungs-/ Dichtungsprofil,, einschalig,
aus Stahlblech für stumpf einschlagendes Türblatt.
Zarge für den wandbegleitenden Einbau gem. Architektendetail.
Maulweite bis 125 mm
Oberfläche: Stahl, verzinkt DIN EN ISO 1461 und endbeschichtet
im RAL-Farbton nach Wahl des AG.
Rohbaumaß Öffnung: 106 / 213,5 cm
Richtfabrikat: Westag Modell L3 o.glw.
angebotenes Fabrikat: '..........'

Hinweis: die gelagerten Türblätter sind vor Ort zu sichten und die Zargen entsprechend zu planen.

Einbauort: Büro 1.02
Menge: 1,000 St

**1.1.4.100 Wiedereinbau Innentürblatt, Holz, SZ, 106 / 213,5 cm**
*** Bedarfsposition ohne GB
Fachgerechter Wiedereinbau eingelagerter einflügeliger
Innentürblätter, defekte Beschläge ersetzen.
Ersatz von Drückern ins gesonderter Position.

Abmessung: 106 / 213,5 cm
Drücker-Drücker-Kombination Typ Hoppe Amsterdam, Edelstahl (Bestand)
Zarge:
Schattennutzarge, Maulweite 125 mm, aus Stahlblech, für stumpf
einschlagenden Türflügel, mit Dämpfungs-/ Dichtungsprofil,
Türblatt: Holz

Einbauort: nach Angabe Bauleitung
Menge: 1,000 St

**1.1.4.110 Ganzglastür in Bestandszarge einbauen.**
Glastürelement als Normtür einbaufertig, liefern und in
Bestandszarge montieren und einstellen.

Türblatt 1,01 x 2,135 m
Türblatt: Glastürblatt ESG 8 mm
Anschlag: DIN Rechts / Links siehe Planung
Drücker: Drücker/Drücker Edelstahl geeignet für Glastüren
Schloss: Glastürschloss FSB Serie 4220
Bandtyp:  passend zu den Zargen
Schallschutzklasse: III
Schallschutz: min. 37 dB
Bodendichtung: Ja

Einbauort: Meeting
Menge: 1,000 St

**1.1.4.120 Ganzglastür Satinato weiß**
*** Bedarfsposition ohne GB
959 x 2097mm DIN Links / DIN Rechts Ganzglastür,
ESG 8 mm, Satinato weiß, Office Schloßkasten mit
Drückerführung und PZ gelocht, Edelstahl, Bänder
VXG 7780/100 N Edelstahl, Drückergarnitur L-Form
Edelstahl, inkl. Lieferung und Montage

Einbauort: nach Angabe Bauleitung
Menge: 1,000 St

**1.1.4.130 Absenkbare Bodendichtung**
*** Bedarfsposition ohne GB
Absenkbare Bodendichtung für Ganzglastüren,
geklebt, ohne Bodenschiene, liefern und montieren.
Menge: 1,000 St

**1.1.4.140 Glas-Innentürblatt, Schallschutztür**
Glastürelement als Normtür einbaufertig.
Türblatt 1,01 x 2,135 m
Türblatt: Glastürblatt ESG 8 mm
Anschlag: DIN Rechts / Links siehe Planung
Drücker: Drücker/Drücker Edelstahl geeignet für Glastüren
Schloss: Glastürschloss FSB Serie 4220
Bandtyp:  passend zu den Zargen
Schalschutzklasse: III
Schallschutz: min. 25 dB
Bodendichtung: Ja

In fertiger Leistung, inkl. Lieferung, Stahlumfassungszarge
montieren und fachgerecht einstellen.

Einbauort: Büro 1.02
Menge: 1,000 Stk

**1.1.4.150 Drücker-Drücker-Komb., L-Form, Qualität FSB**
*** Bedarfsposition ohne GB
Lieferung und Montage von Drücker-Drücker-Kombination, für
Türelement mit Drücker- und PZ-Zylinderrosetten.
Material Edelstahl, Oberfläche matt gebürstet
Drücker in der Aufsicht L-Form.
Drücker- und PZ-Zylinderrosetten in der Ansicht rund.
Einschließlich Vorrichtung des Türelementes.
Montage nachträglich (abschnittsweise) auf gesonderten
Abruf durch die örtliche Bauleitung.
Türdrücker mit korrosionsgeschütztem Stahlkern.
Es sind Türdrücker zu kalkulieren und auszuführen, die
mindestens folgende Parameter nach DIN EN 1906
erfüllen:
Benutzerkategorie: Qualitäten für Anforderungen
deutlich höher als Klasse 4.
Dauerhaftigkeit: deutlich über Klasse 7 hinaus,
mindestens 1.000.000 Prüfzyklen.
Türmasse: -
Feuerbeständigkeit: Klasse 0
Korrosionsbeständigkeit: Klasse 5
Einbruchsicherheit: Klasse 0
Ausführungsart: Typ B (mit Federvorspannung)
Weitere Anforderungen Türdrücker:
Zugbeanspruchung Feld 61TA61: deutlich > 1.000 N
Freies Spiel des Türdrückers: <= 1 mm
Freie Winkelbewegung: <= 1 mm
Hersteller, Typ: FSB, 1076 (Frankfurter Modell), o. glw.

Angeboten: '....................'

(vom Bieter einzutragen)
Menge: 1,000 St

**1.1.4.160 Drücker-Knauf-Kombination Qualität FSB**
*** Bedarfsposition ohne GB
Drücker-Knauf-Kombination, Leistung wie in der Vorosition beschrieben, jedoch:
- Als Drücker-Knauf-Kombination, Knauf als runder
Flachknauf.
Hersteller, Typ: FSB, 1076 (Frankfurter Modell)
Angeboten: '....................'

(vom Bieter einzutragen)
Menge: 1,000 St

**1.1.4.170 Drücker-Drücker-Komb., L-Form, Qualität Hoppe**
*** Bedarfsposition ohne GB
Drücker-Drücker-Kombination, Leistung wie in der
 Vorposition beschrieben, jedoch:
- Gebrauchs-Kategorie 3 DIN EN 1906
 - Korrosionsbeständigkeit Klasse 4 EN 1670
Hersteller, Typ: Hoppe Amsterdam o.glw.
Angeboten: '....................'

 (vom Bieter einzutragen)
Menge: 1,000 St

**1.1.4.180 Drücker-Knauf-Kombination Qualität Hoppe**
*** Bedarfsposition ohne GB
Drücker-Knauf-Kombination, Leistung wie in der Vorosition beschrieben, jedoch:
- Als Drücker-Knauf-Kombination, Knauf als runder
Flachknauf.
Hersteller, Typ: Hoppe Amsterdam
Angeboten: '....................'

(vom Bieter einzutragen)
Menge: 1,000 St

**1.1.4.190 Bodentürpuffer, Edelstahl**
*** Bedarfsposition ohne GB
Bodentürpuffer, Edelstahl mit Gummianschlag.
Material: Edelstahl, matt, liefern und einbauen.
Hersteller/Typ: DORMA / TZ 5021
oder gleichwertig,
Angebotener Hersteller/Typ: '....................'

vom Bieter einzutragen.

Einbauort: nach Angabe Bauleitung
Menge: 1,000 St

**1.1.4.200 Wandtürpuffer Edelstahl**
*** Bedarfsposition ohne GB
Türpuffer wie in Vorposition, jedoch:
in Wandmontage
Menge: 1,000 St

**1.1.4.210 OTS für 1-flg. Türelement**
*** Bedarfsposition ohne GB
Liefern und einbauen eines Obentürschließers mit Gleitschiene
EN 1154, silberfarbig eloxiert (E6/EV1),
barrierefrei nach DIN 18040,
Obentürschließer mit stark abfallendem Öffnungsmoment,
für leichtes Türöffnen gemäß DIN SPEC 1104.
Schließkraft, Schließgeschwindigkeit und Endschlag stufenlos
einstellbar.
Öffnungsbegrenzung mechanisch gedämpft.
Einschließlich Vorrichtung des Türelementes.

Fabrikat '..........................................' vom Bieter einzutragen

Einbauort: nach Angabe Bauleitung
Menge: 1,000 St

##### Abschnitt 1.1.5 Stundenlohnarbeiten

**1.1.5.10 Arbeiten eines Fachwerkers**
Arbeiten, die nicht in den Positionen erfasst sind und
 gegen Nachweis zur Ausführung kommen
Menge: 10,000 Std

**1.1.5.20 Arbeiten eines Bauhelfers**
Arbeiten eines Bauhelfers
 sonst wie vor
Menge: 10,000 Std

#### Titel 1.2 Systemtrennwände

*Hinweis: Allgemeine technische Vorbemerkungen Systemtrennwände*
Allgemeine technische Vorbemerkungen
Systemtrennwände
In Folge, wie auch in den Leitdetails, werden die
Grundanforderungen an die Systemtrennwände beschrieben.
Systemspezifische Abweichungen sind seitens des
Anbieters zu benennen, stellen aber kein
Ausschlusskriterium dar.
Der Nachweis der Gleichwertigkeit der Konstruktion ist
zu erbringen und als Anlage diesem Leistungsverzeichnis
beizufügen.
Die Ausschreibung umfasst nichttragende
Montagetrennwände in Schalenbauweise, die
objektspezifisch gefertigt, angeliefert und vor Ort
montiert werden.
Die Montagewände sind ohne wesentlichen Materialverlust
leicht umsetzbar.
Die einzelnen Bauteile sind leicht zerlegbar, sowie
austauschbar.
Sollte zu einem späteren Zeitpunkt ein Element gegen
ein anderes Element ausgewechselt oder ergänzt werden,
so ist dieser Austausch ohne den Ausbau von
benachbarten Elementen möglich. Die
Kombinationsmöglichkeit von beispielsweise einem
Vollwandelement, einem Glaselement und einer Türe
nebeneinander ist gewährleistet.
Basis der Unterkonstruktion sind gewalzte
Stahlständerprofile mit Systemstanzungen, die im
Standard alle Schall- und Brandschutzklassen, sowie
eine Organisierbarkeit der Trennwandfugen
gewährleisten. Ohne besondere Maßnahmen
können unterschiedliche Organisationsmittel eingehängt
werden.
Die Trennwandkonstruktion ist durch Justierelemente
auszurichten.
Der Anschluss von Zwischenwänden ist auch bei
verglasten Wänden ohne ein zusätzliches Wandrastermodul
möglich.
Vorspringende Deckleisten, Sockelleisten, Hutprofile
oder Blechprofile, welche über die Paneel-Fläche
hinausragen, werden in der Ausführung nicht akzeptiert.
Sämtliche Befestigungen und Verbindungen der
Montagetrennwände sind unsichtbar ausgeführt.
Alle Dichtungsprofile sind nur in APTK-Qualität oder
gleichwertig ausgeführt. Dauerelastische Verfugungen
sind im Standard nicht zugelassen. Das Abdichten der
Wandelemente erfolgt nach den vorgelegten Schall- bzw.
Brandschutzprüfzeugnissen.
Eine Elektrifizierung der Systemtrennwände ist möglich.

*Hinweis: Zusätzliche technische Vertragsbedingungen*
Zusätzliche technische Vertragsbedingungen
027 Tischlerarbeiten, Innentüren, Zargen (Holz, Glas)
1. Mitgeltende Normen und Regeln
1.1. Allgemeines
Es gelten jeweils die Normen und Regeln in der zum
Vertragsschluss gültigen Fassung einschließlich der
Änderungen, Berichtigungen und Beiblätter, sowie
Gelbdrucke, soweit damit eine Verbesserung und Erhöhung
der technischen Standards erreicht wird.
Soweit in der Leistungsbeschreibung auf Technische
Spezifikationen, z. B. nationale Normen, mit denen
Europäische Normen umgesetzt werden, europäische
technische Zulassungen, gemeinsame technische
Spezifikationen, internationale Normen, Bezug genommen
wird, werden auch ohne den ausdrücklichen Zusatz: "oder
gleichwertig", immer gleichwertige Technische
Spezifikationen in Bezug genommen.
1.2. Kalkulationshinweise
Alle Positionen beinhalten die komplette Leistung inkl.
Lieferung und Montage. Fahrzeugkosten und Anfahrten
sowie die Baustelleneinrichtung sind in die
Einheitspreise der Positionen einzukalkulieren.
Es ist einzukalkulieren, dass die Montage der
Türelemente bereichs- und abschnittsweise nach Vorgabe
der örtlichen Bauleitung erfolgt.
Die in den Positionen angegbenen Höhenmaße beziehen
sich auf OKFF. Bodenprofile sind hier nicht
berücksichtigt, auch wenn die Trennwand auf dem
Rohboden montiert wird.

*Hinweis: Ausführungsbeschreibung Unterkonstruktion, Ständerwerk*
Unterkonstruktion Glastrennwände / Trennwände
Die Unterkonstruktion der Trennwände besteht aus
verzinkten, verwindungsfreien Stahlprofilen mit einer
Mindeststärke von 1,5mm. Die Ständerprofile sind für
die Aufnahme von Dichtungen und Wandschalen geeignet.
Außerdem sind sie so ausgebildet, dass ohne zusätzliche
Bohrungen eine horizontale Elektrifizierung möglich
ist. Fachböden, Buchstützen und Hängeregale können
durch das Ständerprofil ohne sichtbare Regalstanzungen
aufgenommen werden.
Boden-, Decken- und Wandanschlüsse sind aus verzinktem
Stahlblech in einer Stärke von 1mm ausgeführt. Die
Anschlussprofile sind um die Wandschalenstärke
zurückspringend ausgebildet.
Sowohl alle Horizontal- als auch alle Vertikalfugen
sind schwarz hinterlegt.
Bodenfuge/Sockelhöhe: 60mm
Deckenfuge: 30mm
Vertikalfugenbreite/Horizontalfugenbreite: 8mm
Oberfläche: werkseitig lackiert, Farbton RAL 7047 bzw.
nach Angabe Architekt.
Richtfabrikat: Lindner Life Stereo 125
Angebotenes Fabrikat: '..........'

*Hinweis: Ausführungsbeschreibung Verglasungselemente*
In der Unterkonstruktion sind Verglasungselemente im
Einhängesystem befestigt, wobei das System als
Doppelverglasung ausgeführt ist. Die Glasscheiben sind
umlaufend mittels Aluminiumrahmen um 1,5mm
zurückspringend eingefasst.
Eine einseitige Demontage des Verglasungsrahmens ist
ohne Spezialwerkzeug möglich. Die Montage von Jalousien
und Sichtschutz ist nachträglich möglich.
Bauphysikalische Anforderungen:
Feuerwiderstandsklasse nach DIN 4102: F0
Schalldämmmaß für Verglasung nach DIN EN ISO 717-1 und
10140-2: Rw= 47dB
Schalllängsdämmung nach DIN EN ISO 717-1 und 10848:
Dn,f,w=
63dB
Statikanforderung nach DIN 4103: Einbaubereich 1
Abmessungen:
Wanddicke: 100mm
Rahmenansichtsbreite Alurahmen umlaufend: 35mm
Oberfläche: werkseitig lackiert, Farbton RAL 7047 bzw.
nach Angabe Architekt.
Richtfabrikat: Lindner Life Stereo 125
Angebotenes Fabrikat: '..........'

*Hinweis: Ausführungsbeschreibung Wandschale Metall*
Wandschalen in Unterkonstruktion im Einhängesystem
befestigt.
Wandschalen bestehend aus verzinktem Stahlblech in
einer Stärke von 0,75mm und einer rückseitig
eingeklebten Gipskartonplatte.
Der entstehende Wandhohlraum wird mit Mineralwolle mit
einer Mindestdicke von 40mm der Baustoffklasse A2
aufgefüllt.
Oberflächen:
Boden-/Decken-/Anschlussprofile: werkseitig lackiert,
Farbton RAL 7047 bzw. nach Angabe Architekt.
Wandschale und Bekantung: RAL 7047 bzw. nach Angabe
Architekt
Bauphysikalische Anforderungen:
Feuerwiderstandsklasse nach DIN 4102: F0
Schalldämmmaß nach DIN EN ISO 717-1 und ISO 10140-2:
Rw=
50dB
Schallängsdämmung nach DIN EN ISO 717-1 und 10848:
Dn,f,w=
62dB
Statikanforderung nach DIN 4103: Einbaubereich 1
Technische Daten:
Wandschalendicke: 19mm
Wanddicke: 100mm
Richtfabrikat: Lindner Logic 100 Metal
Angebotenes Fabrikat: '..........'

*Hinweis: Ausführungsbeschreibung Aluminiumzarge*
Aluminiumzarge als Einsatzelement in vorbeschriebener
Systemtrennwand.
Ausführung: 3-teilige Aluminium-Systemzarge mit
Zierfalz, 3-seitig umlaufend, für stumpf einschlagende
Türen mit 2 Dichtungsebenen; Gehrungsecken verschraubt;
1- oder 2-flügelig
Material: Aluminium-Strangpressprofil
Spiegelbreite: bandseitig 35mm, bandgegenseitig 35mm
Zargendichtung: TPE-Profile, Farbe grau
Bandunterkonstruktion: 3D-Verstellung, für Band 160mm
Höhenausgleich: durch Zuschnitt
Ausstattung der Zargen mit Edelstahlschließblech um
eine Beschädigung der Zargenoberfläche durch die
Schlossfalle zu verhindern.
Oberflächen: Profile: werkseitig lackiert, Farbton RAL
7047 bzw. nach Angabe Architekt.
Hinweis: festverglaste Oberlichter sind in den
Zargenpositionen erfasst. Ausführung Oberlichter wie
Glaswandelement.
Richtfabrikat: Lindner Aluminiumzarge Typ STF
Angebotenes Fabrikat: '..........'

*Hinweis: Ausführungsbeschreibung Systemtüren*
Ausführung: Rohrrahmen mit Profilbreite 3-seitig 110mm,
Sockelhöhe 95mm, stumpf einschlagend mit Falz, auf
Gehrung verbunden; 1- oder 2-flügelig; nach innen
öffnend.
Material: Aluminium-Strangpressprofil
Dicke: 68mm
Glasfüllung mit Sicherheitsglas als Doppelverglasung.
Doppelverglasung geeignet für innenliegende manuell
oder elektrisch bedienbare Jalousie und auch hohe
Schalldämmung bis Rw = 42 dB.
Einbau: in stumpf einschlagende Zargen
Beschläge:
Bänder: Rollentürband 3D, Höhe 160mm
Oberfläche: Edelstahl matt gebürstet
Konstruktionsmerkmale:
mit VX-Aufnahme und Rollenabmessung 160 x 22,5mm, für
Flügellasten bis 200kg, wartungsfreie Gleitlager,
Gebrauchsklasse nach DIN EN 1935 Klasse 4
Bandklasse nach DIN EN 1935: Klasse 14
Drückergarnitur:
Objektgarnitur für Rohrrahmentüren, Klasse 4 nach DIN
EN 1906 aus Edelstahl, Oberfläche Edelstahl matt
gebürstet
Ausführung mit 9 mm Vierkant
Türdrücker beidseitig in gekröpfter Ausführung mit
Ovalrosetten
Verriegelung Gehflügel: Einsteckschloss für
Rohrrahmentüren nach DIN 18251; Klasse 3;
mit Edelstahlstulp; vorgerichtet für Profilzylinder,
Dornmaß 45 mm,
mit 8 mm Nuß, Riegelausschluss 13 mm; 1-tourig;
Entfernung 92 mm
Bodendichtung: Automatische Absenkdichtung,
bandseitig auslösend,
selbstverlöschendes Silikon- Dichtprofil,
Schalldämmwert >50 dB gemäß Prüfbericht,
Produktzertifizierung mit Ü-Zeichen,
Anschlag mit stirnseitigen Befestigungswinkeln aus
Edelstahl, zum Abdichten von Boden- Luftspalten bis 20
mm, ohne Türschwelle
Oberflächen: Profile: werkseitig lackiert, Farbton RAL
7047 bzw. nach Angabe Architekt.
Richtfabrikat Tür: Lindner Schallschutztüren ATB - ATB
68 o.glw.
Angebotenes Fabrikat: '..........'
Richtfabrikat Drückergarnitur:  FSB TYp 1076 Edelstahl
o.glw.
Angebotenes Fabrikat: '..........'

##### Abschnitt 1.2.1 Allgemeines

**1.2.1.10 Werk- und Montageplanung, Örtliches Aufmaß**
*** Pauschalposition
Erstellen der Werk- und Montageplanungfür sämtliche Leistungen
dieses Leistungsverzeichnisses.
Als Grundlage sind die Ausführungspläne der Architekten und die
Türliste heranzuziehen. Ein örtliches Aufmaß hat zwingend zu erfolgen.
Bei Widersprüchen der vor Ort aufgenommenen Maße und den
Architektenzeichnungen ist die Klärung mit den Architekten herbeizuführen.
Wiederzuverwendende Elemente sind vor Ort zu prüfen und zu messen.
Übergabe der der Werk- und Montageplanung: digital und 1-fach an den Bauherrn.
Werkstattzeichnungen/ Details im Maßstab 1:20/1:5 einschl. Darstellung
der bauseitigen, begrenzenden Bauteile nach örtlichem Aufmaß.
Die Werkplanung muss folgende Angaben enthalten:
- Konstruktion, Maße, Abmessungen (auf Basis örtlichem
Aufmaß), Abmessungen der einzelnen Bauteile.
- Materialangaben
- Einbausituation und Befestigung
- Anschlüsse einschl. Fugenausbildung
- Einbaufolge
Mit der Fertigung darf erst nach Freigabe der Zeichnungen durch den
Bauherren bzw. dessen Planer begonnen werden.
Menge: 1,000 Psch

##### Abschnitt 1.2.2 Systemtrennwand Eingang Büro 1.03

**1.2.2.10 Ganzglaselement, ca. 2618 / 2590 mm**
Ganzglaselement, bestehend aus 1 Festglasfenster 1155 / ....... mm
und 1 Türelement 1105 / ...... mm
Gesamtelementbreite: ca. 1130 mm
Gesamtelementhöhe: ca. 2590 mm
Aufbau, Unterkonstruktion, Anschlüsse und Beplankung nach
Ausführungsbeschreibung und technischen Vorbemerkungen.

Einbauort: Eingang zum Büro 1.03
Menge: 1,000 St

**1.2.2.20 Wandanschluss, Ganzglaselement, Elementhöhe 2590 mm**
Wandanschluss Ganzglaselement an anschließendes Bauteil,
Elementhöhe ca. 2590 mm
inklusive Toleranzausgleich von ca. +/-1 0m m.
Bauphysikalische Anforderungen :
Feuerwiderstandsklasse nach DIN 4 102: F 0
Abmessungen :
Wandanschlussfuge: ca 20 mm
Einbauort: Eingang zum Büro 1.03
Menge: 2,000 St

**1.2.2.30 Aluminiumzarge, OL, 1105 / 2590 mm**
Aluminiumzarge als Einsatzelement mit wandbündigem Einbau
in versetzbare Trennwand in Modulbauweise im Achsrastersystem.
gem. Ausführungsbeschreibung und technischen Vorbemerkungen.
Oberlicht mit Doppelverglasung.
Elementbreite: ca. 1105 mm
Elementhöhe: ca. 2590 mm
Höhe Oberlicht: ca. 460 mm
Aufbau, Unterkonstruktion, Anschlüsse und Beplankung nach
Ausführungsbeschreibung zur Aufnahme von nachgenanntem Türblatt

Einbauort: Eingang zum Büro 1.03

Türblätter und Beschläge sind in gesonderten Positionen
anzubieten.
Menge: 1,000 St

**1.2.2.40 Aluminium-Rohrrahmentürblatt mit Glasfüllung, 42 dB, 1105 / 2130 mm**
Aluminium-Rohrrahmentürblatt mit Glasfüllung aus
Doppelverglasung gem. Ausführungsbeschreibung als
Einsatzelement in Zarge (siehe separate Position), inkl. Beschläge.
Abmessungen: ca. 1105 / 2130 mm
Ausführung 1-flügelig, nach innen öffnend;
Aufbau und Beschläge nach Ausführungsbeschreibung und
technischen Vorbemerkungen.
Feuerwiderstandsklasse DIN 4102: T0
Schalldämmmaß nach ISO 140-03: Türblatt inkl. Türzarge Rw = 42dB
Anzahl der Bänder: 3 Stück
Oberfläche Rohrrahmentürblatt: RAL 7047
Türblattstärke: 68 mm
Drücker: FSB Typ 1076

Einbauort: Eingang zum Büro 1.03
Menge: 1,000 St

**1.2.2.50 Wandschale Metall, 150 / 2590 mm**
Wandschale, in zweischaliger Modulbauweise im
Achsrastersystem,
Aufbau, Unterkonstruktion, Anschlüsse, Beplankung und Oberflächen
 nach Ausführungsbeschreibung und technischen Vorbemerkungen.
Abmessungen B / H: ca. 150 / 2590 mm
Oberflächen:
Boden-/Decken-/Anschlussprofile: RAL 7047
Wandschale und Bekantung: RAL 7047
Bauphysikalische Anforderungen:
Feuerwiderstandsklasse nach DIN 4102: F0
Schalldämmmaß nach DIN EN ISO 717-1 und ISO 10140-2: Rw=50dB
Schallängsdämmung nach DIN EN ISO 717-1 und 10848: Dn,f,w=62dB
Statikanforderung nach DIN 4103: Einbaubereich 1.

Einbauort: Eingang zum Büro 1.03
Menge: 1,000 St

**1.2.2.60 Wandschale Metall, 200 / 2590 mm**
Wandschale wie vor, jedoch:
Abmessungen B / H: ca. 200 / 2590 mm
Menge: 1,000 St

**1.2.2.70 Wandanschluss, Wandschale Metall, Elementhöhe 2590 mm**
Wandanschluss Wandschale Metall an anschließendes Bauteil,
Elementhöhe ca. 2590 mm

Einbauort: Eingang zum Büro 1.03
Menge: 2,000 St

##### Abschnitt 1.2.3 Sonstiges

**1.2.3.10 Folierung Glasflächen, Dekorfolie Milchglasoptik, 90 / 120 cm**
*** Bedarfsposition ohne GB
Dekorfolie in Milchglasoptik blasenfrei auf Verglasung aufbringen,
 Eigenschaften:
 Acylat / Lösungsmittelbasis
 B-s1,d0
 D=ca. 80 mym
Abmessung B/H bis ca: 90 / 120 cm
Menge: 5,000 St

**1.2.3.20 Folierung Glasflächen, Dekorfolie Milchglasoptik**
*** Bedarfsposition ohne GB
Dekorfolie in Milchglasoptik wie vor, jedoch:
 Mengenmehrung / m2
Menge: 1,000 m2

**1.2.3.30 Drücker-Drücker-Komb., L-Form, Qualität FSB**
*** Bedarfsposition ohne GB
Drücker-Drücker-Kombination, für Türelement mit Drücker-
und PZ-Zylinderrosetten.
Material Edelstahl, Oberfläche matt gebürstet
Drücker in der Aufsicht L-Form.
Drücker- und PZ-Zylinderrosetten in der Ansicht rund.
Einschließlich Vorrichtung des Türelementes.
Montage nachträglich (abschnittsweise) auf gesonderten
Abruf durch die örtliche Bauleitung.
Türdrücker mit korrosionsgeschütztem Stahlkern.
Es sind Türdrücker zu kalkulieren und auszuführen, die
mindestens folgende Parameter nach DIN EN 1906
erfüllen:
Benutzerkategorie: Qualitäten für Anforderungen
deutlich höher als Klasse 4.
Dauerhaftigkeit: deutlich über Klasse 7 hinaus,
mindestens 1.000.000 Prüfzyklen.
Türmasse: -
Feuerbeständigkeit: Klasse 0
Korrosionsbeständigkeit: Klasse 5
Einbruchsicherheit: Klasse 0
Ausführungsart: Typ B (mit Federvorspannung)
Weitere Anforderungen Türdrücker:
ZugbeanspruchungFeld61TA61: deutlich > 1.000 N
Freies Spiel des Türdrückers: <= 1 mm
Freie Winkelbewegung: <= 1 mm
Hersteller, Typ: FSB, 1076 (Frankfurter Modell), o. glw.
Angeboten: '....................'

(vom Bieter einzutragen)
Menge: 1,000 St

**1.2.3.40 Drücker-Knauf-Kombination Qualität FSB**
*** Bedarfsposition ohne GB
Drücker-Knauf-Kombination, Leistung wie in der Vorosition beschrieben, jedoch:
- Als Drücker-Knauf-Kombination, Knauf als runder
 Flachknauf.
 Hersteller, Typ: FSB, 1076 (Frankfurter Modell)
Angeboten: '....................'

 (vom Bieter einzutragen)
Menge: 1,000 St

**1.2.3.50 Drücker-Drücker-Komb., L-Form, Qualität Hoppe**
*** Bedarfsposition ohne GB
Drücker-Drücker-Kombination, Leistung wie in der
 Vorposition beschrieben, jedoch:
- Gebrauchs-Kategorie 3 DIN EN 1906
 - Korrosionsbeständigkeit Klasse 4 EN 1670
Hersteller, Typ: Hoppe Amsterdam o.glw.
Angeboten: '....................'

 (vom Bieter einzutragen)
Menge: 1,000 St

**1.2.3.60 Drücker-Knauf-Kombination Qualität Hoppe**
*** Bedarfsposition ohne GB
Drücker-Knauf-Kombination, Leistung wie in der Vorosition beschrieben, jedoch:
- Als Drücker-Knauf-Kombination, Knauf als runder
 Flachknauf.
 Hersteller, Typ: Hoppe Amsterdam
Angeboten: '....................'

 (vom Bieter einzutragen)
Menge: 1,000 St

**1.2.3.70 Bodentürpuffer, Edelstahl**
*** Bedarfsposition ohne GB
Bodentürpuffer, Edelstahl mit Gummianschlag.
Material: Edelstahl, matt
Hersteller/Typ: DORMA / TZ 5021
oder gleichwertig,
Angebotener Hersteller/Typ: '....................'

vom Bieter einzutragen.
Menge: 1,000 St

**1.2.3.80 Wandtürpuffer Edelstahl**
*** Bedarfsposition ohne GB
Türpuffer wie in Vorposition, jedoch:
 in Wandmontage
Menge: 1,000 St

#### Titel 1.3 Malerarbeiten

##### Abschnitt 1.3.1 Büroräume Neu

**1.3.1.10 Boden abdecken, Folie/ Vlies**
*** Bedarfsposition ohne GB
Abdecken von Bodenflächen mit PE-Folie oder
flüssigkeitsundurchlässigem, folienbeschichtetem Malervlies.
Stöße mit Industrieklebeband abkleben.
Inkl. Beseitigung und Entsorgung.
Ausführung in Räumen mit Maler- /Schleifarbeiten, in denen die
Bodenbeläge erhalten bleiben oder erneuert wurden,
auf Anweisung der Bauleitung.
Menge: 1,000 m2

**1.3.1.20 Gebläsekonvektoren (Fancoils) mit Vlies o. PE-Folie schützen**
Gebläsekonvektoren (Fancoils) schützen durch
 Umwickeln der Fancoils mit Malervlies oder PE-Folie,
Abkleben der Folienstöße mit Industrieklebeband.
 Ausführung in Räumen mit Maler- /Schleifarbeiten,
 Inkl. Abbauen und Beseitigen (einschließlich Entsorgung).
Abmessung Gebläsekonvektor: B/H:ca. 40/90 cm
Menge: 35,000 m

**1.3.1.30 Vollflächig spachteln, Wand, GK, Q3**
In Qualitätsstufe Q2 gespachtelte GK-Wandflächen einmal
vollflächig nachspachteln.
Qualitätsstufe: Q3
einschl. schleifen (mit Absaugeinrichtung)
einschl. kleine Löcher schließen
Bauteil: Wand
Menge: 160,000 m2

**1.3.1.40 Vollflächig spachteln, Laibung, GK, Q3**
In Qualitätsstufe Q2 gespachtelte GK-Laibungsflächen
einmal vollflächig nachspachteln.
Qualitätsstufe: Q3
einschl. schleifen (mit Absaugeinrichtung)
einschl. kleine Löcher schließen
Bauteil: Wand
Laibungstiefe: bis ca. 50 cm
Menge: 40,000 m

**1.3.1.50 Vollflächig spachteln, Decke, GK, Q3**
In Qualitätsstufe Q2 gespachtelte GK-Decken einmal
vollflächig nachspachteln
Qualitätsstufe: Q3
einschl. schleifen (mit Absaugeinrichtung)
einschl. kleine Löcher schließen
Bauteil: Decke
Menge: 85,000 m

**1.3.1.60 Zulage: Malervlies**
*** Bedarfsposition ohne GB
Zulage: Verkleben von strukturlosem Glasfaser-
Malervlies zur zur Überbrückung/ Vermeidung von Rissen
und Unebenheiten,
Oberfläche zur Aufnahme eines Dispersionsanstrichs
Bauteil Wand, Decke
Menge: 1,000 m2

**1.3.1.70 Zulage: Rissüberbrückendes Gewebeband**
Zulage für die Einarbeitung eines rissüberbrückenden,
armierten Gewebebands in die Spachtelung.
Ausführung in rissgefährdeten Bereichen z.B. bei
Übergängen verschiedener Untergründe.
Menge: 25,000 m

**1.3.1.80 Grundierung, verfestigend, Wand und Decke**
Grundierung, verfestigend auf Spachtel, GK, Putz oder
Beton für anschließende Dispersionsbeschichtung
Einbauort: Wand- und Deckenflächen.

Angeb. Fabrikat: '..........'
Menge: 245,000 m2

**1.3.1.90 Grundierung, verfestigend, Laibungen**
Grundierung, verfestigend auf Spachtel, GK, Putz oder Beton
für anschließende Dispersionsbeschichtung, inkl. Abklebearbeiten.
Einbauort: Laibungen
Laibungstiefe: bis ca. 50 cm
Angeb. Fabrikat: '..........'
Menge: 40,000 m

**1.3.1.100 Dispersionsanstrich, Wand, Nassabrieb 2, hell getönt**
Kunststoff-Dispersionsanstrich, scheuerbeständig, deckend.
Nassabriebbeständigkeitsklasse 2 gem. DIN EN 13300
Glanzgrad matt, maximale Korngröße fein,
Grund-, Zwischen- und Schlussbeschichtung
Untergrund: Putz, GK, Stb
Einbauort: Wände
Richtfabrikat: Farrow & Ball 38 ; o.glw.
Farbton: grau, "Blackened No. 2011"
Angebotenes Fabrikat: '..........'
Menge: 160,000 m2

**1.3.1.110 Dispersionsanstrich, Decke, Nassabrieb 3, weiß**
Kunststoff-Dispersionsanstrich, waschbeständig, deckend.
 Nassabriebbeständigkeitsklasse 3 gem. DIN EN 13300
 Glanzgrad matt, maximale Korngröße fein,
 Grund-, Zwischen- und Schlussbeschichtung
 Untergrund: Putz, GK, Stb
 Farbton: RAL 9010, reinweiß bzw. nach Wahl des AG.
Einbauort: Decken
Richtfabrikat: Sto Color o.glw.
Angebotenes Fabrikat: '..........'
Menge: 85,000 m2

**1.3.1.120 Dispersionsanstrich, Laibungen, Nassabrieb 2, hell getönt**
Kunststoff-Dispersionsanstrich, scheuerbeständig, deckend.
Nassabriebbeständigkeitsklasse 2 gem. DIN EN 13300
Glanzgrad matt, maximale Korngröße fein,
Grund-, Zwischen- und Schlussbeschichtung
Untergrund: Putz, GK, Stb
Einbauort: Laibungen
Laibungstiefe: bis ca. 50 cm
Richtfabrikat: Farrow & Ball o.glw.
Farbton: grau, "Blackened No. 2011"
Angebotenes Fabrikat: '..........'
Menge: 40,000 m

**1.3.1.130 Dauerelasstische Versiegelung der Wandixel mit Acryl**
Dauerelastische Versiegelung der Wandixel mit Acryl
überstreichfähig, auch Bauteilanschlüsse.
Menge: 290,000 m

**1.3.1.140 Zulage: dunkle Tönung**
*** Bedarfsposition ohne GB
Zulage für den Anstrich mit dunkler Tönung.
Menge: 1,000 m2

**1.3.1.150 Lackieren von Sockelleisten, Holz**
*** Bedarfsposition ohne GB
Lackieren von Sockelleisten, Holz, unprofiliert,
einschl. Anschleifen der Oberfläche und Schließen von
kleinen Löchern / Beschädigungen.
Höhe bis ca. 6 cm, Lack auf Acrylbasis, lösungsmittelfrei,
Grund- und Decklackierung,
Richtfabrikat: Farrow & Ball o.glw.

Farbton: grau, "Blackened No. 2011"
Angebotenes Fabrikat: '..........'
Menge: 1,000 m

##### Abschnitt 1.3.2 Bestandsräume Überholungsanstrich

**1.3.2.10 Boden abdecken, Folie/ Vlies**
*** Bedarfsposition ohne GB
Abdecken von Bodenflächen mit PE-Folie oder
flüssigkeitsundurchlässigem, folienbeschichtetem Malervlies.
Stöße mit Industrieklebeband abkleben.
Inkl. Beseitigung und Entsorgung.
Ausführung in Räumen mit Maler- /Schleifarbeiten, in denen die
Bodenbeläge erhalten bleiben, auf Anweisung der Bauleitung.
Menge: 1,000 m2

**1.3.2.20 Gebläsekonvektoren (Fancoils) mit Vlies o. PE-Folie schützen**
Gebläsekonvektoren (Fancoils) schützen durch
 Umwickeln der Fancoils mit Malervlies oder PE-Folie,
Abkleben der Folienstöße mit Industrieklebeband.
 Ausführung in Räumen mit Maler- /Schleifarbeiten,
 Inkl. Abbauen und Beseitigen (einschließlich Entsorgung).
Abmessung Gebläsekonvektor: B/H:ca. 40/90 cm
Menge: 25,000 m

**1.3.2.30 Besondere Maßnahmen zum Schutz von Schaltern und Steckdosen, innen**
Schaltern und Steckdosen, innen.
Abdeckungen und Rahmen demontieren und
nach den Arbeiten wieder montieren.
Menge: 100,000 Stk

**1.3.2.40 Besondere Maßnahmen zum Schutz von Türen, innen**
Schutzabdeckung von Türen, innen.
Einschließlich Abkleben, Unterhaltung und späterer
Beseitigung/Entsorgung.

Abdeckung bestehend aus:
Abdeckfolien / Selbstklebende Folien / rückstandsfreie
Klebebänder

Abrechnung: Nach ausgeführter / abgedeckter Ansichtsfläche
Menge: 80,000 m2

**1.3.2.50 Fleckspachteln, Wand, Q3**
Beschädigte Wandflächen (Bestand).
Kleine Beschädigungen spachteln, in Teilbereichen
bei Erfordernis, einschl. kleine Löcher schließen.
Qualitätsstufe: Q3
einschl. schleifen (mit Absaugeeinrichtung)
Bauteil: Wand
Menge: 540,000 m2

**1.3.2.60 Fleckspachteln, Laibungen, Q3**
Gespachtelte Laibungsflächen (Bestand) nachspachteln,
in Teilbereichen bei Erfordernis, einschl. kleine Löcher schließen.
Qualitätsstufe: Q3
einschl. schleifen (mit Absaugeeinrichtung)
Bauteil: Laibungen
Laibungstiefe: bis ca. 50 cm
Menge: 200,000 m

**1.3.2.70 Fleckspachteln, Decke, Q3**
Gespachtelte Deckenflächen (Bestand) nachspachteln,
 in Teilbereichen bei Erfordernis, einschl. kleine Löcher schließen.
 Qualitätsstufe: Q3
 einschl. schleifen (mit Absaugeeinrichtung)
Bauteil: Decke
Menge: 25,000 m2

**1.3.2.80 Überholungsbeschichtung Wände Dispersionsfarbe, Kl. 3**
*** Bezugsbeschreibung
Ausführung an Wänden aus Stahlbeton, Kalksandsteinmauerwerk
und/oder Gipskartonwänden.
Raumhöhen: bis 3,00m
Menge: 540,000 m2

**1.3.2.90 Überholungsbeschichtung Decken Dispersionsfarbe, Kl. 3**
*** wie Position 1.3.2.80
Deckenflächen
Menge: 25,000 m2

**1.3.2.100 Überholungsbeschichtung Stützen Dispersionsfarbe, Kl. 3**
*** wie Position 1.3.2.80
Wandflächen an Pfeilern und Stützen
Menge: 5,000 m2

**1.3.2.110 Überholungsbeschichtung Leibung, Dispersionsfarbe Kl. 3**
*** wie Position 1.3.2.80
Laibungsflächen
Menge: 200,000 m

**1.3.2.120 Überholungsbeschichtung Unterzüge Dispersionsfarbe, Kl. 3**
*** wie Position 1.3.2.80
Ausführung an Unterzügen aus Stahlbeton.
Menge: 75,000 m

**1.3.2.130 Zulage Anstrich mit fungiziden Zusätzen**
Zulage für den Anstrich mit fungiziden Zusätzen
Einbauort: Wände, Decken und Dachbekleidungen
Einbauort: Bäder, WCs
Menge: 100,000 m2

##### Abschnitt 1.3.3 Stundenlohnarbeiten

**1.3.3.10 Arbeiten eines Fachwerkers**
Arbeiten, die nicht in den Positionen erfasst sind und
 gegen Nachweis zur Ausführung kommen
Menge: 10,000 Std

**1.3.3.20 Arbeiten eines Bauhelfers**
Arbeiten eines Bauhelfers
 sonst wie vor
Menge: 10,000 Std

#### Titel 1.4 Bodenbelagsarbeiten

##### Abschnitt 1.4.1 Bodenbelag Linoleum Neu

**1.4.1.10 Reinigung Untergrund,grobe Verschmutzung**
Reinigung des Untergrundes der Bodenflächen von grober
Verschmutzung einschließlich Entsorgung des anfallenden Bauschutts.
Menge: 115,000 m2

**1.4.1.20 Grundierung, Boden | Zementestrich**
Geeignete Grundierung | Haftbrücke auf Bodenfläche auftragen,
Untergrund aus Zementestrich. Haftbrücke für Ausgleichsmasse.
Die Verarbeitungsrichtlinien des Herstellers sind zu beachten.
Menge: 115,000 m2

**1.4.1.30 Untergrund ausgleichen, 1-5 mm**
Unebenheiten des Untergrundes ausgleichen mit
Nivellierspachtelmasse im Rakelverfahren.
Untergrund: Zementestrich
Angeb. Fabrikat: '..........'
Menge: 115,000 m2

**1.4.1.40 Ausgleich Estrich bis 20mm**
Bei größeren Unebenheiten ist der Unterboden mit
Glätt- und Nivelliermasse planeben zu spachteln.
Unterboden mit selbstnivellierender Ausgleichsmasse
ausgleichen, bis zu 10-20 mm, nach Herstellervorschrift einbringen, einschließlich des Spezialvoranstriches nach Vorschrift, anschließend mit der Tellerschleifmaschine schleifen, sowie mit einem lösungsmittelfreien Tiefgrund grundieren.

Fabrikat : .........................................
Menge: 115,000 m²

**1.4.1.50 Bodenschlitz in Estrich schließen, B bis 20 cm, H bis 6 cm, Entfernte Wände**
Bodenschlitz in Estrichfläche schließen, im Bereich
abgebrochenen Bestandswänden auf Rohboden.
Einschließlich:
aus vorhandenen Bodenaussparungen bzw. Bodenschlitzen lockere
Materialien entfernen
Untergrund reinigen, Haftgrund trassenweise herstellen
Bodenschlitz mit Zementverbundestrich auffüllen / schließen und
oberflächenbündig abziehen und kraftschlüssig verbinden.

Streifenbreite: bis einschließlich 20 cm
Dicke: bis 6 cm

Kalkulationshinweis: Die Ausführung erfolgt in Längen von ca. 0,5 - 6 m.
Ausführungsort: 1.OG
Menge: 20,000 m

**1.4.1.60 Trittschalldämmung, Corkment, 2 mm**
*** Bedarfsposition ohne GB
Corkment als Unterbelag zur Verbesserung der Trittschalldämmung
mit der Juteseite nach oben und quer zum Oberbelag einbauen.
Stärke: 2 mm
Ausführung auf Anweisung des Bauherrn/ Architekts.
Menge: 1,000 m2

**1.4.1.70 Haftgrundierung, Bodenfläche**
Saugfähige und nicht saugfähige Untergründe, wie Trocken-,
Zement- oder Anhydritestriche, zum Verlegen des Belags
vollflächig mit einer Haftgrundierung versehen.

Angeb. Fabrikat: '....................'

Ausführung auf neu verlegten Estrichflächen
Menge: 115,000 m2

**1.4.1.80 Linoleum-Belag BO-02, 2,5 mm, inkl. Verfugung**
Linoleum-Fußbodenbelag DIN EN 548, inkl. Verfugung, verkleben.
Untergrund : Zementestrich
Farbe : nach Standartkolektion Wahl des AG
Oberfläche : mit werkseitiger Oberflächenvergütung
  Fertig endeingepflegt
Geforderte Baustoffkl. : EN 13501-1 Cfl-s1
  (schwerentflammbar)
Bewertungsgruppe : R9 gemäß BGR 181
Trittschallverbesserung: VM DIN EN ISO 140-8 4dB
Stuhlrolleneignung : ja DIN EN 12529 Typ W
Perman. antistatisch : ja, Aufladespannung im
  Begehversuch ca. 2kV
FB-Heizung geeignet : ja
Zigarettenglut beständig : ja
Kleber chem. Basis : Dispersion
Ausführung : Bahnenbelag Breiite 200 cm
Belagdicke : 2,5 mm
Eignung : Klasse 34 DIN EN 685
Verfugen des Bodenbelags mit Schmelzdraht, dem Bodenbelag angepasst.
Fabrikat: Forbo Uni Walton grau

Ausführung gem. Materialkonzept BO-02
Menge: 115,000 m2

**1.4.1.90 Sockelleisten, Holzwerkstoff, beschichtet, Verfugung 16/60 mm**
Kernsockelleisten aus Holzwerkstoff HDF oder mit Massivholzkern,
inkl. elastischer Verfugung zum Bodenbelag in gleicher Farbe.

Oberfläche: beschichtet
Farbton: grau, analog Wandfarbe
Abmessung: 16/40-60 mm
Befestigung an MW, Stb. bzw. GK: verdeckt,
z.B. mit Heißschmelzkleber oder Clips.
Stöße und Ecken mit Gehrungsschnitt.

angebotenes Fabrikat Leiste: '..........'

Richtfabrikat Beschichtung: Farrow & Ball o.glw.
Farbton: grau, "Blackened No. 2011" seidenmatt

Angebotenes Fabrikat Beschichtung: '..........'
Menge: 100,000 m

##### Abschnitt 1.4.2 Sonstiges

**1.4.2.10 Randdämmstreifen abschneiden**
Überstand von Randdämmstreifen an Estrichbegrenzungen
abschneiden und entsorgen.
Menge: 100,000 m

**1.4.2.20 Türstopper, Edelstahl**
Türstopper aus Edelstahl für Bodenmontage und geeignet
für Türen mit Bodendichtung

Inkl. Befestigungsmittel liefern und montieren
Ausführung nach Erfordernis

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Menge: 3,000 Stk

**1.4.2.30 Abschluss-/ Dehnungs-/ Übergangsprofil aus Edelstahl**
Abschluss-, Dehnungs- oder Übergangsprofil im Bereich
von Bewegungs-, Dehnungsfugen oder im Übergang zu anderen
Bodenbelägen in verschiedenen Längen und passend zur
Konstruktionshöhe des Belags liefern und einbauen.

Material: Edelstahl
Richtfabrikat: Schlüter Systems
angebotenes Fabrikat: '..........'
Menge: 10,000 m

**1.4.2.40 Dauerelastische Versiegelung**
*** Bedarfsposition ohne GB
Dauerelastische Versiegelung von Wand- Boden- Anschlüssen.
Menge: 1,000 m

##### Abschnitt 1.4.3 Stundenlohnarbeiten

**1.4.3.10 Arbeiten eines Fachwerkers**
Arbeiten, die nicht in den Positionen erfasst sind und
 gegen Nachweis zur Ausführung kommen
Menge: 5,000 Std

**1.4.3.20 Arbeiten eines Bauhelfers**
Arbeiten eines Bauhelfers
 sonst wie vor
Menge: 5,000 Std

#### Titel 1.5 Innenliegender Sonnenschutz

##### Abschnitt 1.5.1 Vertikaljalousie mit senkrechten Lamellen

**1.5.1.10 Vertikaljalousie mit senkrechten Lamellen**
Lieferung von einer Vertikaljalousie mit senkrechten Lamellen
in der Breite 127mm oder 89mm. Lichtregulierung durch Wenden
der Lamellen, Öffnen und Schließen des Behangs durch Verfahren
der Lamellen. Bedienung wahlweise links oder rechts.
Behangpakete  1-teilig links oder rechts, mehrteilig
(nicht bei Bedienvariante Schleuderstab) links und rechts oder mittig,
inkl. Beschweungsplatten und Abstandskette Lamellenbreite:
Bedienung: Oberschiene: Behang: Montageart: B x H: 17,10 lfm
127mm Schnur/Kette weiß Enviro-Screen Deckenmontage in
Deckeneinbauprofil 1900 x 2100 mm
Menge: 4,000 Stk

**1.5.1.20 Einbauprofil für Vertikalanlagen, weiß**
Lieferung und Montage von Deckeneinbauprofil
im Zuschnitt, weiß, Preis pro Meter
Menge: 8,000 m

#### Titel 1.6 Natursteinarbeiten

##### Abschnitt 1.6.1 Natursteinboden

**1.6.1.10 Anarbeiten Sockel**
*** Pauschalposition
Ergänzen des Sockel`s am geschlossenen
Türdurchgang mit Bestandsmaterial.
Menge: 1,000 Psch

**1.6.1.20 Bestandsfußboden reinigen und versiegeln**
Natursteinbelag einschl. Sockelleisten aus Naturstein mit
geeigneten Reinigungsmitteln reinigen bis zum Erreichen
einer schmutzfreien Oberfläche.
Menge: 10,000 m2

#### Titel 1.7 Reinigung

##### Abschnitt 1.7.1 Baugrobreinigung

**1.7.1.10 Baugrobreinigung**
*** Bedarfsposition ohne GB
Baugrobreinigung von verschiedenen Räumen im gesamten
Bauvorhaben, inkl. Umsetzen von in den Räumen gelagerten
Materialien und Gegenständen, inkl. Entsorgung des
anfallenden Bauschutts.
Ausführung auf Anweisung während der Bauzeit.
Menge: 1,000 m2

**1.7.1.20 Treppenhaus, während der Bauzeit reinigen**
*** Bedarfsposition ohne GB
Eingangsbereich und Treppenhaus inkl. Haupt- und
Zwischenpodeste in allen Geschossen komplett reinigen
bis zum Erreichen einer schmutzfreien Oberfläche.
Anzahl der Geschosse: UG, EG + 6 Obergeschosse
Ausführung auf Anweisung während der Bauzeit.
Menge: 1,000 St

##### Abschnitt 1.7.2 Feinreinigung

**1.7.2.10 Feinreinigung fertiggestellte Büroflächen**
Fachgerechte Feinreinigung der fertiggestellten Büroflächen.
Reinigung von allen Bodenbelägen wie z.B. Teppich-,
Linoleum- und Fliesenböden.
Komplette Reinigung der Sanitärbereiche einschl. aller
Sanitärobjekte, Wandfliesen, etc.
Komplette Reinigung der Teeküchen, sowie aller
Ausstattungsgegenstände wie Einbauschränke, Heizkörper,
Türen und Glastrennwände.
Entfernen von Schutzfolien, Mörtel- und Putz-, sowie Lack- und
Farbresten.
Bauschutt beseitigen.
Die Reinigungsmittel sind auf den jeweiligen Untergrund abzustimmen.
Das Reinigen der Fenster ist in einer gesonderten Position erfasst.
Abrechnungsgrundlage: Grundfläche der zu reinigenden Räume
Menge: 295,000 m2

**1.7.2.20 Büroflächen nachreinigen**
*** Bedarfsposition ohne GB
Feingereinigte Büroflächen auf Anweisung der Bauleitung nachreinigen.
Menge: 1,000 m2

**1.7.2.30 Fenster- und Brüstungsflächen reinigen**
Fenster- und Brüstungsflächen, innen und außen, inkl.
Rahmen, Beschläge und Fensterbänke reinigen.
Kratzer in der Verglasung sind vor Beginn der Arbeiten
der örtlichen Bauleitung anzuzeigen.
Die ausgeschriebene Fläche ist beidseitig innen und
außen zu reinigen!
Menge: 205,000 m2

**1.7.2.40 Fenster- und Brüstungsflächen nachreinigen**
*** Bedarfsposition ohne GB
Feingereinigte Fenster- und Brüstungsflächen auf Anweisung
der Bauleitung nachreinigen.
Menge: 1,000 m2

##### Abschnitt 1.7.3 Bodenbelag Bestand

**1.7.3.10 Bestandsfußboden reinigen und versiegeln**
Verschmutzungen unter Verwendung eines Neutral-/
Intensivreinigers entfernen, ggf. Bodenfläche schleifen,
Finish einpflegen.
Bodenbelagoberfläche, mit klarem Wasser nachspülen,
Reinigungsmittelreste vollständig entfernen, Boden
trocknen lassen.
Menge: 180,000 m2

##### Abschnitt 1.7.4 Stundenlohnarbeiten

**1.7.4.10 Arbeiten eines Fachwerkers**
Arbeiten, die nicht in den Positionen erfasst sind und
 gegen Nachweis zur Ausführung kommen
Menge: 5,000 Std

**1.7.4.20 Arbeiten eines Bauhelfers**
Arbeiten eines Bauhelfers
 sonst wie vor
Menge: 5,000 Std

### Los 2 Ausbau 5.OG

#### Titel 2.1 Trockenbauarbeiten

##### Abschnitt 2.1.1 Schutzmaßnahmen und vorbereitende Maßnahmen

**2.1.1.10 Staubschutzwände, Abschottungen mit PE-Folie, 0,4mm**
PE-Folie (Stärke mind. 0,4 mm) auf stabiler Unterkonstruktion
zum Aufbau von Staubschutzwänden liefern, und zur Einhausung von
schlecht zu reinigenden Anlagen aufbauen, staubdicht anschließen,
ausbessern, reinigen, abbauen und beseitigen
(einschließlich Entsorgung). Einzurechnen sind Erschwernisse
durch Kabeltrassen und sonstiges Inventar, wofür entsprechende
Aussparungen und Abdichtungen vorzusehen sind.
Die Stöße der Folien sind genügend überlappend beidseitig mit
Industrieklebeband zu verkleben. Bei Verwendung von
Tackerklammern für die Befestigung der Folie auf der
Holzunterkonstruktion sind die entsprechenden Bereiche mit
schwerem Industrieklebeband aubzukleben.
Die Folie ist an Boden, Wand und Decke mit Kanthölzern
anzuschließen und abzudichten.
Abgerechnet wird die Ansichtsfläche der erstellten Abschottungen.
Menge: 12,000 m2

**2.1.1.20 Herstellen von Aussparungen im Estrich, Breite bis 15 cm**
*** Bedarfsposition ohne GB
Herstellen von Aussparungen im Estrich zur Montage von
Trockenbau- oder Systemtrennwänden anderer Gewerke auf
dem Rohboden. Der Estrich ist zweiseitig entlang der gepl.
Wandkante sauber einzuschneiden, anfallenden Bauschutt entsorgen.
Wand-Estrichanschluss mit Randdämmstreifen entkoppeln.
Estrichstärke: bis ca. 50 mm
Breite Aussparung: bis ca. 15 cm
Ausführung gem. Detail DE_200 / 4, DE_301 / 6
Menge: 1,000 m

**2.1.1.30 Bodenaussparungen der ehem. Wände schließen**
Bodenaussparrung mit Dämmmaterial und Estrichmörtel dem
eingbauten Estrich angleichen und kraftschlüssig verbinden.
Ggf. Risse und Sollbruchstellen zum alten Estrich mit einem
geeigneten Gießharz verharzen. Risse sind zu erweitern.
Alle Risse ca. 30 cm quer zur Rissrichtung einschneiden
und aussaugen.Rostfreie Wellenverbinderklammern in die
 Einschnitte einlegen. Gießfähiges, angerührtes Harz in die
 gereinigten Risse und Querschnitte unter Einhaltung der
 Herstellervorgaben eingießen. Die noch frische Oberfläche
(Gießharz) mit Quarzsand im Überschuss abstreuen.
Menge: 30,000 m

**2.1.1.40 Kraftschlüssiges Verbinden von Rissen/Sollbruchstellen in Zement-/Anhydritestrich**
Sonstige Risse und Sollbruchstellen mit einem geeigneten Gießharz
verharzen. Risse sind zu erweitern. Alle Risse ca. 30 cm
quer zur Rissrichtung einschneiden und aussaugen.

Rostfreie Wellenverbinderklammern in die Einschnitte
einlegen. Gießfähiges, angerührtes Harz in die gereinigten
Risse und Querschnitte unter Einhaltung der Herstellervorgaben
eingießen. Die noch frische Oberfläche mit Quarzsand im
Überschuss abstreuen.
Menge: 10,000 m

##### Abschnitt 2.1.2 Wände, Schächte

**2.1.2.10 Metallständerwand 100 mm, 1 x 12,5 mm Schallschutzplatte, Q2**
*** Bedarfsposition ohne GB
Metallständerwand 100 mm, GKB 1-lagig beplankt, liefern und einbauen.
Dämmschicht aus Mineralwolle DIN EN 13162, einlagig, dicht stoßen,
abrutschsicher verlegen, Wärmeleitfähigkeitsgruppe 040,
Dicke in mm 60,
Nichttragende innere Trennwand DIN 4103-1 als Montagewand,
Höhe: bis 4,0 m,
Beplankung, beidseitig, Verarbeitung DIN 18181, einlagig mit
Schallschutzplatten, z.B. Knauf Silentboard, Plattendicke 12,5 mm,
befestigen mit Schnellbauschrauben DIN 18182-2,
Fugen füllen, sichtbare Befestigungsmittel und Fugen spachteln.
Verspachtelung in Qualitätsstufe Q2.
Unterkonstruktion aus verzinkten Stahlblechprofilen DIN 18182-1/
DIN 18183, als Einfachständerwerk. CW75

Richtfabrikat: Knauf Metallständerwand W111.de-B1 o.glw.
gewähltes Fabrikat: '..........'

Ausführung gem. Detail Wandtyp W2
Menge: 1,000 m2

**2.1.2.20 Metallständerwand 125 mm, 2 x 12,5 mm GKB, Q2**
Metallständerwand 125 mm, GKB 2-lagig beplankt, liefern und einbauen.
Dämmschicht aus Mineralwolle DIN EN 13162, einlagig, dicht stoßen,
abrutschsicher verlegen, Wärmeleitfähigkeitsgruppe 040,
Dicke in mm 60,
Nichttragende innere Trennwand DIN 4103-1 als Montagewand,
Höhe: bis 4,0 m,
Beplankung, beidseitig, Verarbeitung DIN 18181, zweilagig,
Plattendicke 12,5 mm, befestigen mit Schnellbauschrauben DIN 18182-2,
Fugen füllen, sichtbare Befestigungsmittel und Fugen
der äußeren Plattenlage spachteln.
Verspachtelung in Qualitätsstufe Q2.
Unterkonstruktion aus verzinkten Stahlblechprofilen DIN 18182-1/
DIN 18183, als Einfachständerwerk. CW75

Richtfabrikat: Knauf Metallständerwand W112.de-B1 o.glw.
gewähltes Fabrikat: '..........'

Ausführung gem. Detail Wandtyp W1
Menge: 95,000 m2

**2.1.2.30 Metallständerwand 250mm, 1x25mm beids. GKF, Q2, W115, F90, RC2**
Metallständerwand 250 mm, 56 dB, GKF 1-lagig beplankt
1x25mm, beidseitig, F90, liefern und einbauen.
Dämmschicht aus Mineralwolle DIN EN 13162, zweilagig,
dicht stoßen, abrutschsicher verlegen.

Brandschutzanforderung: F90
Wärmeleitfähigkeitsgruppe: 040
Dicke: 2x 60mm,
bewertetes Schalldämmmaß: Rw 56 dB nach DIN 4109
Mineralwolle feuerbeständig F90
Stahlblecheinlage 0,5mm 2-lagig

Nichttragende innere Trennwand DIN 4103-1 als Montagewand
Höhe: EG bis 4,70 m, 1.-10. OG bis 3,70, Beplankung, beidseitig,
Verarbeitung DIN 18181, einlagig, Plattendicke 25mm,
befestigen mit Schnellbauschrauben DIN 18182-2,
Fugen füllen, sichtbare Befestigungsmittel und Fugen
der äußeren Plattenlage spachteln. Verspachtelung
in Qualitätsstufe Q3.

Unterkonstruktion aus verzinkten Stahlblechprofilen
DIN 18182-1/ DIN 18183 als Einfachständerwerk, CW75/CW75

Richtfabrikat: Knauf Metallständerwand W115 o. glw.

Einbauort: Flur Aufzug Durchgang schließen.
Menge: 6,000 m2

**2.1.2.40 Vorsatzschale/ Schachtwand 62,5 mm, GKB, 1 x 12,5 mm, Q2**
Metallständerwand wie in Vorposition, jedoch:
Vorsatzschale/ Schachtwand als Montagewand,
Unterkonstruktion aus verzinkten Stahl-Blechprofilen,
als Einfachständerwerk, 1 x CW 50,
Dämmschicht aus Mineralwolle DIN EN 13162, einlagig,
dicht stoßen, abrutschsicher verlegen, Wärmeleitfähigkeitsgruppe 040,
Dicke in mm 40.
Beplankung: einseitig, Verarbeitung DIN 18181, einlagig,
Plattendicke 12,5 mm, als Vorsatzschale oder freistehend,
liefern und einbauen.

Einbauort: Nachbarwand Knese 4
Menge: 35,000 m2

**2.1.2.50 Vorsatzschale, d=75mm, 2-lagig beplankt, Raumhoch**
*** Bedarfsposition ohne GB
Freistehende Vorsatzschale DIN 4103-1
Höhe bis 3,20 m, Dicke 75 mm, Unterkonstruktion
aus verzinkten Stahlblechprofilen DIN EN 14195 und DIN
18182-1, als Einfachständerwerk, Profil/Stegtiefe 50mm,
liefern und einbauen.

Dämmschicht:
aus Mineralwolle DIN EN 13162, einlagig,
dicht stoßen, abrutschsicher verlegen.
Wärmeleitfähigkeitsgruppe: 040, Dicke: 40mm
Bekleidung, einseitig, aus Gipsplatten DIN 18180 und
DIN EN 520, Bauplatten GKB, 2-lagig, Plattendicke 2 x
12,5 mm, befestigen mit systemspezifischen
Befestigungsmitteln.
Verspachtelung Q3 gemäß IGG-Merkblatt 2.
Einschließlich Ausführung von Leibungen

Hinweis: Zulage Ausführung imprägnierte Platten in
gesonderter Position.

Einbauort:
Menge: 1,000 m2

**2.1.2.60 GK-Stützenbekleidung als Trockenputz, 1x12,5mm eins. GKB**
GK-Trockenputz als Verkleidung von Stützen, befestigt
durch Ansetzen mit Klebemörtel nach DIN 4103 Teil 1,
falls erforderlich mit Hinterlegung mit Plattenstreifen,
wie folgt liefern und fachgerecht einbauen:
- Plattendicke: 1x12,5mm Gipskarton-Bauplatte GKB,
- Oberfläche: verspachtelt, Qualitätsstufe: Q 3,
Platten nach DIN 18180 / DIN EN 520
- Untergrund: Stahlbetonstützen
- Einbauhöhe: bis 3,00m
Leistung einschl. Lieferung und Einbau von sämtlichen
Kantenschutzprofilen, Untergrundvorbehandlung.
Lieferung und Einbau.

Leitfabrikat: Knauf W 611 oder glw.
Menge: 3,600 m2

**2.1.2.70 Zulage: Decke/ Dach-Wandanschluss**
Zulage für einen Decke/ Dach-Wandanschluss.
Anarbeitung des obereren Abschlusses der vorgenannten
Gipskartonwände an Rohdecke, hier Kassettendecke/ Felderdecke
("Stakadecke") mit kastenförmigen Vertiefungen der Unterseite.
Menge: 40,000 m

**2.1.2.80 GK-Deckenschürze, 100mm, CW75, 1x12,5 Diamant, MW 60, H bis 75 cm**
Gipsbauplatten-Montagedeckenschürze, nicht tragend, über Systemtrennwänden
liefern und einbauen.
Profile: CW 75 + Verstärkungsprofil UA75 an der Unterseite,
Beplankung inkl. Eckschutzschienen.
Beplankung je Seite  :  1 x 12,5 mm Diamantplatte o.glw.
Dämmung  :  Mineralwolle, WLG 040
Dämmdicke  :  60 mm
Brandschutzanforderung  :  F0
Wanddicke  :  100 mm
Oberflächequalität  : Q2
UK / Tragkonstruktion:
Fall 1: Befestigung an "Staka"- Kassettendecke mittels an der
Stb-Rippe unter Verwendung zugelassener Metalldübel verankerter
Blechschuhe bzw. Stahlblech-UK, Blechstärke mind. 1 mm, sowie
Sekundär-UK aus gekantetem Stahlblech.
Fall 2: Befestigung im Deckenfeld zuzüglich Diagonalverstärkung
aus UA-Profilen.

Höhe Schürze bis ca. 75 cm unter UK Decke
Unterer Abschluss nach Herstellerangabe: Knauf W176.de-VU4 o. glw.

Einbauort: über Fenster Sraßenseite
Menge: 9,000 m

**2.1.2.90 Zulage: freie Wandenden**
Zulage für das Liefern und Herstellen von freien Wandenden, bei leeren
Türöffnungen auch Laibungen und Stürze, für alle vorgenannten
Wandkonstruktionen unter Verwendung zusätzlicher Verstärkungsprofile,
UA-Profil ungelocht, inkl. Beplankung der Laibungen und Einarbeiten
von Eckschienen.
Menge: 4,000 m

**2.1.2.100 Zulage: Türöffnung 885/2135**
*** Bedarfsposition ohne GB
*** Bezugsbeschreibung
Zulage für das Liefern und fachgerechte Herstellen von Türöffnungen
in vorbeschriebene GK-Montagewände, inkl. Verstärkungsprofile.
Abmessung B/H: ca. 885/2135 mm
Maulweite bis 125 mm
Menge: 1,000 Stk

**2.1.2.110 Zulage: Türöffnung 1060/2135**
*** wie Position 2.1.2.100
Abmessung B/H: ca. 1060/2135 mm
Maulweite bis 125 mm

Einbauort: Tür Büro 1.02
Menge: 3,000 Stk

**2.1.2.120 Zulage: Türöffnung 1250/2135**
*** wie Position 2.1.2.100
Abmessung B/H: ca. 1250/2135 mm
Maulweite bis 125 mm

Einbauort: Doppelflügeltür Haustechnik
Menge: 1,000 Stk

**2.1.2.130 Zulage: Türöffnung 1010/2500**
*** Bedarfsposition ohne GB
*** wie Position 2.1.2.100
Abmessung B/H: ca. 1010/2500 mm
Maulweite bis 125 mm
Menge: 1,000 Stk

**2.1.2.140 Aussparung herstellen, Ø ca. 75 mm**
Aussparung in GK-Wänden und -Vorsatzschalen herstellen für
Leitungen, Kanäle und dergleichen, einschl. Schließung nach
bauseitiger Montage, einschl. Verfugung mit überstreichbarem,
elastischem Material, Fugen ausfüllen und glätten.
Verfugung: Acryldispersionsbasis, weiß
Fugenbreite ca.:10 mm
Durchmesser bis ca: 75 mm
Mengenannahme 1 St / 20m² Wandfläche
Menge: 20,000 Stk

**2.1.2.150 Aussparung herstellen, Ø ca. 125 mm**
Aussparung in GK-Wänden und -Vorsatzschalen herstellen für
Laibungslüfter, Leitungen, Kanäle und dergleichen, einschl.
Schließung nach bauseitiger Montage, einschl. Verfugung
mit überstreichbarem, elastischem Material, Fugen ausfüllen und glätten.
Verfugung: Acryldispersionsbasis, weiß
Fugenbreite ca.:10 mm
Durchmesser bis ca: 125 mm
Mengenannahme 1 St / 75m² Wandfläche
Menge: 5,000 Stk

**2.1.2.160 Öffnung in GK-Wänden und -Vorsatzschalen 0,5m²**
Öffnung in GK-Wänden und -Vorsatzschalen herstellen
 für Lüftungsauslässe und dergleichen, ggfls. Verstärkung
der Öffnung durch zusätzliche GK-Profile, einschl. Anarbeitung
nach bauseitiger Montage, einschl. Verfugung mit überstreichbarem,
elastischem Material, Fugen ausfüllen und glätten.
Abmessung bis ca: 0,5m²
Menge: 5,000 Stk

**2.1.2.170 Öffnung in GK-Wänden und -Vorsatzschalen 1m²**
Öffnung in GK-Wänden und -Vorsatzschalen herstellen
für Heizkreisverteilerschränke und dergleichen,
ggfls. Verstärkung der Öffnung durch zusätzliche GK-Profile,
einschl. Anarbeitung nach bauseitiger Montage, einschl.
Verfugung mit überstreichbarem, elastischem Material,
Fugen ausfüllen und glätten.
Abmessung bis ca: 1m²
Menge: 1,000 Stk

**2.1.2.180 GK-Verkofferung, 1x12,5 mm, m. Dämmung**
Verkofferung (Bekleidung) aus Gipskartonplatten für Rohrleitungen
an Wänden und Decken, inkl. erforderlicher Unterkonstruktion
aus Metallprofilen liefern und herstellen.
Fugen und Schraubenköpfe verspachteln, Hohlräume mit loser
Mineralwolle bis zu hoher Dichte voll ausstopfen, Anschlüsse zu
den Wand- und Deckenflächen abrisssicher mit Glasfaserstreifen
o.ä. überspannen. Oberflächenausbildung in Standardverspachtelung,
Qualitätsstufe Q2 (Grundverspachtelung plus Nachverspachtelung/Finish).
Eventuelle Fugenbewehrung gemäß Herstellerangaben.
Aufmaß: Abwicklungsfläche
Erforderl. Dämmdichte: ca. 100 kg/m³
BrandverhaltenDIN EN 13501, Dämmung: A1
Plattendicke: 12,5 mm
Plattentyp EN 520:A
Brandschutzkl. EN 13501. A2-s1,d0

Einbauort: Nachbarwand Knese 2
Menge: 10,000 m2

**2.1.2.190 Eckausbildung Montagewand**
Eckschutzschiene, verzinkt,  für Außenecken von
GK-Montagewände, Trockenputz, Bekleidungen
und Verkofferungen.

Eckschutzschiene liefern, anbringen und mit Spachtelmasse
einspachteln und glätten, einschl. der Verwendung von
Glasfaserfugendeckstreifen.
Maß: 31 / 31 mm
Menge: 100,000 m

**2.1.2.200 UA-Profile, als Wandverstärkung ungelocht**
UA-Profile ungelocht, als horizontale Verstärkung oder als Quertraverse
liefern und in GK-Montagewänden einbauen, als
Befestigungsgrundlage für Konsollasten wie
Sanitär-Einrichtungsgegenstände etc.
In verschiedenen Einzellängen gem. Planung, wenn in
Hauptposition nicht enthalten.
Menge: 40,000 m

**2.1.2.210 Kronhölzer als Wandverstärkung**
Kronhölzer liefern und als Verstärkung in GK-Montagewänden
der Vorpositionen einbauen, als Befestigungsgrundlage für
Konsollasten wie Hochschränke etc.
Abmessungen ca.:2 x 20 cm
In verschiedenen Einzellängen gem. Planung
Menge: 12,000 m

**2.1.2.220 Akustikbekleidung, Holzrippen auf Akustikvlies, 33mm**
*** Bedarfsposition ohne GB
Akustik-Wandbekleidung aus Echtholzrippen auf Akustikvlies,
inkl. Unterkonstruktion, liefern und einbauen.
Materialstärke Akustikplatte: 33mm,
Unterkonstruktion: Holzlatten 27x95mm
Untergrund: Gipskarton-Ständerwände
Richtfabrikat: Ligno Akustik
angebotenes Fabrikat: '..........'

Einbauort: ......................
Menge: 1,000 m2

**2.1.2.230 Zulage: Akustikbekleidung, Stirnbrett als Wandabschluss**
*** Bedarfsposition ohne GB
Zulage zu vorgenannter Akustik-Wandbekleidung, für die
Ausbildung von Wandabschlüssen mit Stirnbrett.
Material wie Holzrippen

Richtfabrikat: Ligno Akustik
angebotenes Fabrikat: '..........'

Einbauort: ................
Menge: 1,000 m

**2.1.2.240 Fertigfenster in Aluminium-Abdeckrahmen, Rw 42dB, 60 x 180 cm**
Innenfenster als Fertigfenster, doppelt verglast VSG/ ESG,
in Aluminium-Abdeckrahmen, Schallschutz: Rw 42dB,
Abmessungen B x H: 60 x 180 cm. Liefern und Einbau
in Gipskarton-Ständerwand 125 mm
Flächenbündiger Wandeinbau
Abdeckrahmenbreite 35 mm, -höhe 3,5 mm
Leistung einschließlich Herstellen der Öffnungen
in der Trockenbauwand.

Richtfabrikat: Knauf Easy-Win-Plus o.glw.
angebotenes Fabrikat: '..........'
Menge: 6,000 Stk

**2.1.2.250 Revisionstür, Metall, pulverbeschichtet weiß, 300/300**
Revisionsöffnung in Montagewänden herstellen wie folgt:
Herstellen der Öffnung, Liefern und Einbauen der vorgefertigten,
Revisionsklappe in Standardausführung, ausgestattet mit
Vierkant-Verriegelung, einschl. aller sonst notwendigen
Nebenarbeiten sowie aller Zubehörteile.
Oberfläche: Metalloptik, weiß pulverbeschichtet.
Größe:300/300 mm (lichter Durchgang)
Fabrikat/Typ:Knauf o. glw.
angebotenes Fabrikat: '..........'

Menge geschätzt
Menge: 10,000 Stk

**2.1.2.260 Revisionstür, GK-beplankt, 300/300**
*** Bedarfsposition ohne GB
Revisiontür in Montagewand liefern und herstellen, mit vorgefertigter
Revisionsklappe aus Metallblech mit verdecktem
Verschluss- und Scharniersystem, beplankt mit Gipsplatten,
inkl. Herstellen der Öffnung und aller sonst notwendigen
Nebenarbeiten sowie aller Zubehörteile.
Größe: 300/300 mm
Angeb. Fabrikat: '..........'
Menge: 1,000 Stk

##### Abschnitt 2.1.3 Decken, Dachbekleidungen

**2.1.3.10 GK-Decke, abgehängt, 1x12,5 GKB, Q2, ohne Dämmung**
*** Bedarfsposition ohne GB
Gipskarton-Decke, abgehängt: Liefern und einbauen.
Unterkonstruktion aus verzinkten Stahlprofilen als
Grund- und Tragprofil (CD60/27),
ohne Dämmauflage,
Achsabstand Grundprofile max. 100 cm,
Achsabstand Tragprofile max. 50 cm,
Abhängung von geneigter Rohdecke ("Staka"-Kassettendecke)
mit Nonius-Abhängern, Abstand max. 75 cm
Decklage aus Gipskartonbauplatten,
Beplankung: 1 x 12,5 mm GK, stumpf gestoßen und
verspachtelt
Oberfläche: malerfertig gespachtelt, Q2
- Einbauhöhe: bis ca. 3,50 m
- Abhanghöhe: variabel, bis ca. 90 cm
Richtfabrikat: Knauf Plattendecke D112.de
Angeb. Fabrikat: '..........'

Einbauort: Flure
Menge: 1,000 m2

**2.1.3.20 GK-Decke, abgehängt, 2x12,5 GKB, Q2, ohne Dämmung**
*** Bedarfsposition ohne GB
Gipskarton-Decke, abgehängt: Liefern und einbauen.
Unterkonstruktion aus verzinkten Stahlprofilen als
Grund- und Tragprofil (CD60/27),
ohne Dämmung,
Achsabstand Grundprofile max. 100 cm,
Achsabstand Tragprofile max. 50 cm,
Abhängung von Rohdecke ("Staka"-Kassettendecke)
mit Nonius-Abhängern, Abstand max. 75 cm
Decklage aus Gipskartonbauplatten,
Beplankung: 2 x 12,5 mm GK, stumpf gestoßen und
verspachtelt,
Oberfläche: gespachtelt, Q2
Teilweise zur Aufnahme einer Akustikdämmung
 (gesonderte Position).
- Einbauhöhe: bis ca. 3,50 m
- Abhanghöhe: variabel, bis ca. 80 cm
Richtfabrikat: Knauf Plattendecke D112.de
Angeb. Fabrikat: '..........'

Einbauort: Büroraum
Menge: 1,000 m2

**2.1.3.30 GK-Decke, abgehängt, 2x12,5 GKB, Q2, MW 60mm**
Gipskarton-Decke, abgehängt: Liefern und einbauen.
Unterkonstruktion aus verzinkten Stahlprofilen als
Grund- und Tragprofil (CD60/27),
Dämmauflage: Mineralwolle, 60 mm
Achsabstand Grundprofile max. 100 cm,
Achsabstand Tragprofile max. 50 cm,
Abhängung von Rohdecke ("Staka"-Kassettendecke)
mit Nonius-Abhängern, Abstand max. 75 cm
Befestigung der Abhänger mit zugelassenen Injektionsdübeln
gem. Planung.
Decklage aus Gipskartonbauplatten,
Beplankung: 2 x 12,5 mm GK, stumpf gestoßen
und verspachtelt,
Oberfläche: gespachtelt, Q2
Teilweise zur Aufnahme einer Akustikdämmung (gesonderte Position).
- Einbauhöhe: bis ca. 3,75 m
- Abhanghöhe: variabel, bis ca. 100 cm
Richtfabrikat: Knauf Plattendecke D112.de
Angeb. Fabrikat: '..........'

Einbauort:
Menge: 115,000 m2

**2.1.3.40 GK-Decke, direkt abgehängt, 1x12,5 GKB, Q2, ohne Dämmung**
*** Bedarfsposition ohne GB
Gipskarton-Decke, abgehängt mit Direkt-Schwingabhänger:
Unterkonstruktion aus verzinkten Stahlprofilen als
Grund- und Tragprofil (CD60/27),
ohne Dämmauflage, liefern und einbauen.
Achsabstand Grundprofile max. 100 cm,
Achsabstand Tragprofile max. 50 cm,
Abhängung von vorgenannter F60-Feuerschutzdecke,
Befestigung der Schwingabhänger an eingelegten UA-Profilen
aus Vorposition.
Beplankung: 1 x 12,5 mm GK, stumpf gestoßen und
verspachtelt
Oberfläche: malerfertig gespachtelt, Q2
- Einbauhöhe: bis ca. 3,50 m
- Abhanghöhe: variabel, bis ca. 50 cm
Richtfabrikat: Knauf Plattendecke D112.de
Angeb. Fabrikat: '..........'

Einbauort: Deckenverschluss
Menge: 1,000 m2

**2.1.3.50 Zulage: Akustikdämmstoff 40 mm, Textilbespannung**
*** Bedarfsposition ohne GB
Zulage zu vorgenannter Gipskarton-Abhangdecke
für die unterseitige Bekleidung mit Akustikdämmstoff,
Plattenstärke: 40 mm mit Textilbespannung. Lieferung und
Befestigung der Textilbespannung mittels Klemmrahmen
entlang der Deckenaußenkanten.
Die Montage von Unterkonstruktionen, z.B. Holzscheiben
zur Befestigung von Leuchten u. sonstigen technischen
Einbauteilen ist einzukalkulieren.
Richtfabrikat Dämmstoff: Caruso
Angeb. Fabrikat: '..........'

Richtfabrikat Bespannung: Clipso 495 AC Akustikgewebe
Angeb. Fabrikat: '..........'

Einbauort: Büroräume
Menge: 1,000 m2

**2.1.3.60 Zulage: Akustikdämmstoff 60 mm, Textilbespannung**
*** Bedarfsposition ohne GB
Zulage zu vorgenannter Gipskarton-Abhangdecke
für die unterseitige Bekleidung mit Akustikdämmstoff mit
Textilbespannung wie vor, jedoch:
Plattenstärke Akustikdämmstoff: 60 mm.

Einbauort: Workcell
Menge: 1,000 m2

**2.1.3.70 Zulage: Revisionsöffnung GK-Decke, 150 / 70 cm**
*** Bedarfsposition ohne GB
Zulage: Revisionsöffnung in GK-Decke mit Textilbespannung
mit abnehmbarem Rahmen.
Abmessung: 150 / 70 cm
Leistung einschließlich Lieferung und Anarbeitung aller
Deckenschichten inkl. Textilbespannung.

Ausführungsort: Workcells
Menge: 1,000 St

**2.1.3.80 Revisionsklappe, abgeh. Unterd.,300/300**
*** Bezugsbeschreibung
Revisionsklappe in abgehängter Unterdecke aus verzinktem
Stahlrahmen und Stahlblech, liefern und einbauen.
Größe: 300/300 mm
Dicke Stahlblech: 1 mm
Einbau Revisionsklappen mit Haarfuge und ohne sichtbaren Rahmen.
Umlaufende sichtbare Metallkanten der REVI-Klappen
werden in der gleichen Art und Weise der angrenzenden
Anstriche ausgeführt.
Richtqualität: KNAUF, Revisionsklappen D171

Angeb. Fabrikat: '..........'

Menge geschätzt
Menge: 15,000 St

**2.1.3.90 Revisionstür, GK-beplankt, 300/300**
*** Bedarfsposition ohne GB
Revisiontür in Montagewand liefern und herstellen, mit
vorgefertigter Revisionsklappe mit verdecktem
Verschluss- und Scharniersystem, beplankt mit Gipsplatten,
2-lagig, inkl. Herstellen der Öffnung und aller sonst notwendigen
Nebenarbeiten sowie aller Zubehörteile.
Größe: 300/300 mm
Angeb. Fabrikat: '..........'
Menge: 1,000 Stk

**2.1.3.100 Revisionsklappe, abgeh. Unterd.,400/400**
*** wie Position 2.1.3.80
Größe: 400/400 mm
Menge: 10,000 Stk

**2.1.3.110 Aussparung, Gipspl.-Decke, bis 300 mm**
Aussparung in Gipsplattendecke für Leuchten, etc. einschl.
aller erforderl. Auswechslungen
Aussparung: 200/200 bis 300/300 mm
Aussparung rund: 200 bis 300 mm
Menge geschätzt
Menge: 20,000 St

**2.1.3.120 Elektroleitung maßgenau aus Unterdecke herausführen**
*** Bedarfsposition ohne GB
Bauseitige, im Deckenhohlraum verzogene Elektroleitung
maßgenau aus der Unterdecke herausführen und
fachgerecht anarbeiten / anspachteln.
Menge: 15,000 St

**2.1.3.130 Zulage: Voute GK-Decke, 15 / 25 cm**
*** Bedarfsposition ohne GB
Zulage: Voute als einfacher Deckenversatz in GK-Decke
zur verdeckten Montage eines Leuchtmittels,
Inkl. Abschluss der Textilbespannung.
Abwicklung H / B ca. 15 / 25 cm
Lieferung und Einbau.

Einbauort:
Menge: 1,000 m

**2.1.3.140 Akustik-Deckensegel, Weichschaumstoff, 40 mm, 120x120**
*** Bezugsbeschreibung
Akustik-Deckensegel aus Weichschaumstoffplatten, frei im Raum abgehängt, in folgender Ausführung
-Abhängung mit Schnellabhängern und Z-Trageprofilen
-Decklage aus Weichschaumstoffplatten auf Melaminharzbasis mit beidseitiger Vlieskaschierung, in Rahmenkonstruktion aus Aluminiumprofilen, vormontiert und pulverbeschichtet
Bauteil: Decke
Deckensystem: Akustik-Deckensegel
Material Platte: Weichschaumstoff
Abmessung Platte: 1200/1200 mm
Dicke Platte: ca. 40 mm
Brandverhalten (DIN EN 13501-1): C-s3,d0
Schallabsorptionsgrad : '..........................................'
Farbe: weiß

Angeb. Fabrikat : '..........................................'
Menge: 14,000 Stk

**2.1.3.150 Akustik-Deckensegel, Weichschaumstoff, 40 mm, 60x120**
*** wie Position 2.1.3.140
Abmessung Platte: 600/1200 mm
Menge: 14,000 Stk

##### Abschnitt 2.1.4 Innentüren und Zargen

*Hinweis: Zusätzliche technische Vertragsbedingungen*
Zusätzliche technische Vertragsbedingungen
027 Tischlerarbeiten, Innentüren, Zargen (Holz, Glas)

1. Mitgeltende Normen und Regeln

1.1. Allgemeines
 Es gelten jeweils die Normen und Regeln in der zum Vertragsschluss gültigen Fassung einschließlich der Änderungen, Berichtigungen und Beiblätter, sowie Gelbdrucke, soweit damit eine Verbesserung und Erhöhung der technischen Standards erreicht wird.

Soweit in der Leistungsbeschreibung auf Technische Spezifikationen, z. B. nationale Normen, mit denen Europäische Normen umgesetzt werden, europäische technische Zulassungen, gemeinsame technische Spezifikationen, internationale Normen, Bezug genommen wird, werden auch ohne den ausdrücklichen Zusatz: "oder gleichwertig", immer gleichwertige Technische Spezifikationen in Bezug genommen.
1.2. Kalkulationshinweise
Alle Positionen beinhalten die komplette Leistung inkl. Lieferung und Montage. Fahrzeugkosten und Anfahrten sowie die Baustelleneinrichtung sind in die Einheitspreise der Positionen einzukalkulieren.
Montage bereichs- und abschnittsweise
 Es ist einzukalkulieren, dass die Montage der
 Türelemente bereichs- und abschnittsweise nach Vorgabe
 der örtlichen Bauleitung erfolgt.

**2.1.4.10 Wiedereinbau Alu-Rahmentür, T30rs, 125 / 226 cm**
*** Bedarfsposition ohne GB
Fachgerechter Wiedereinbau eingelagerter einflügeliger
Alu-Rahmentüren mit Verglasung, defekte Beschläge ersetzen.
Ersatz von Drückern ins gesonderter Position.
Brandschutz: T30sr

Abmessung: 125 / 226 cm
Drücker-Drücker-Kombination Typ FSB 1076
Zarge: Aluzarge mit Dämpfungs-/ Dichtungsprofil,
Türblatt: Glas
Fabrikat: Schüco ADS 80 FR 30 oder ähnlich.

Einbauort: nach Angabe Bauleitung
Menge: 1,000 St

**2.1.4.20 Alu-Rahmentür, T30rs, 125 / 226 cm**
*** Bedarfsposition ohne GB
Alu-Rahmentür gem. Vorposition, jedoch:
Leistung einschließlich Lieferung eines neuen Türelements
für den Fall, dass der Wiedereinbau nicht möglich ist.
Brandschutz: T30sr

Abmessung: 101 / 226 cm
Drücker-Drücker-Kombination Typ FSB 1076
Zarge: Aluzarge mit Dämpfungs-/ Dichtungsprofil,
Türblatt: Glas
Fabrikat: Schüco ADS 80 FR 30 oder ähnlich.

Einbauort: Büro 1.03
Menge: 1,000 St

**2.1.4.30 Wiedereinbau einer Doppelflügeltür**
Doppelflügeltür, bauseits Vorhanden, in Öffnung Technikraum
einbauen, inkl. aller erforderlichen Materialien.

Einbauort: nach Angabe Bauleitung
Menge: 1,000 St

**2.1.4.40 2-tlg. Stahl-Umfassungszarge für Doppelflügeltür**
Der Einbau erfolgt innerhalb der raumhohen GK-Ständerwand.
Für zweiflügeliges Türelement mit symmetrische Teilung,
- Zarge:
2-tlg. Stahl-Umfassungszarge,
mit dreiseitiger Dichtung
Oberfläche Zarge:
Umfassungszarge aus verzinktem Material,
Grundiert, in Anlehnung an RAL 9002 (Grauweiß)
Bänder:
- 2x Konstruktionsbänder mit Kugellager pro Flügel
Wandöffnungsmaß:
Lieferung und Einbau.

Einbauort: Technikraum
Menge: 1,000 St

**2.1.4.50 2-flg. Holztür, 2,01 x 2,135 m /21 cm HB, UZ**
*** Bedarfsposition ohne GB
2-flüglige Holztür mit Stahlumfassungszarge, Lieferung und
Ausführung gemäß Ausführungsbeschreibung
Holztüren.
Einbau in Holzbauwand.
HPL-Oberfläche: Uni-Farbton nach Wahl des AG
aus Gesamtkollektion des HPL-Herstellers

Rohbauöffnungsmaß, B/H: ca. 2,01 x 2,135 m
Zargen-Maulweite (Fertigwanddicke): 12,5 cm

Richtfabrikat / Typ: neuform türen HT50-0 / SL51 / 100

Einbauort: Technikraum
Menge: 1,000 St

**2.1.4.60 Stahlzarge, Schattennut, stumpf, 93 / 213,5 cm**
*** Bedarfsposition ohne GB
Stahlzarge zur Aufnahme eines bauseits eingelagerten Türblatts,
liefern und einbauen.
Schattennutzarge mit Dämpfungs-/ Dichtungsprofil,, einschalig,
aus Stahlblechfür stumpf einschlagendes Türblatt.
Zarge für den wandbegleitenden Einbau gem. Architektendetail.
Maulweite bis 125 mm
Oberfläche: Stahl, verzinkt DIN EN ISO 1461 und endbeschichtet
im RAL-Farbton nach Wahl des AG.
Rohbaumaß Öffnung: 93 / 213,5 cm
Richtfabrikat: Westag Modell L3 o.glw.
angebotenes Fabrikat: '..........'

Hinweis: die gelagerten Türblätter sind vor Ort zu sichten und die Zargen entsprechend zu planen.

Einbauort: nach Angabe Bauleitung
Menge: 1,000 St

**2.1.4.70 Wiedereinbau Innentürblatt, Holz, SZ, 93 / 213,5 cm**
*** Bedarfsposition ohne GB
Fachgerechter Wiedereinbau eingelagerter einflügeliger
Innentürblätter in vorgenannte Stahlzarge, defekte Beschläge ersetzen.
Ersatz von Drückern ins gesonderter Position.

Abmessung: 93 / 213,5 cm
Drücker-Drücker-Kombination Typ Hoppe Amsterdam, Edelstahl (Bestand)
Türblatt: Holz

Einbauort: nach Angabe Bauleitung
Menge: 1,000 St

**2.1.4.80 Stahlzarge, Schattennut, stumpf, 106 / 213,5 cm**
Stahlzarge zur Aufnahme eines bauseits eingelagerten Türblatts,
liefern und einbauen.
Schattennutzarge mit Dämpfungs-/ Dichtungsprofil,, einschalig,
aus Stahlblech für stumpf einschlagendes Türblatt.
Zarge für den wandbegleitenden Einbau gem. Architektendetail.
Maulweite bis 125 mm
Oberfläche: Stahl, verzinkt DIN EN ISO 1461 und endbeschichtet
im RAL-Farbton nach Wahl des AG.
Rohbaumaß Öffnung: 106 / 213,5 cm
Richtfabrikat: Westag Modell L3 o.glw.
angebotenes Fabrikat: '..........'

Hinweis: die gelagerten Türblätter sind vor Ort zu sichten und die Zargen entsprechend zu planen.

Einbauort: Büro 1.02
Menge: 3,000 St

**2.1.4.90 Wiedereinbau Innentürblatt, Holz, SZ, 106 / 213,5 cm**
Fachgerechter Wiedereinbau eingelagerter einflügeliger
Innentürblätter, defekte Beschläge ersetzen.
Ersatz von Drückern ins gesonderter Position.

Abmessung: 106 / 213,5 cm
Drücker-Drücker-Kombination Typ Hoppe Amsterdam, Edelstahl (Bestand)
Zarge:
Schattennutzarge, Maulweite 125 mm, aus Stahlblech, für stumpf
einschlagenden Türflügel, mit Dämpfungs-/ Dichtungsprofil,
Türblatt: Holz

Einbauort: nach Angabe Bauleitung
Menge: 1,000 St

**2.1.4.100 Ganzglastür in Bestandszarge/Neue Zarge einbauen.**
Glastürelement als Normtür einbaufertig, liefern und in
Bestandszarge/ bzw. neue Zarge montieren und einstellen.
Neue Zarge in sep. Position.

Türblatt 1,01 x 2,135 m
Türblatt: Glastürblatt ESG 8 mm
Anschlag: DIN Rechts / Links siehe Planung
Drücker: Drücker/Drücker Edelstahl geeignet für Glastüren
Schloss: Glastürschloss FSB Serie 4220
Bandtyp:  passend zu den Zargen
Schallschutzklasse: III
Schallschutz: min.37 dB
Bodendichtung: Ja

Einbauort: Meeting
Menge: 9,000 St

**2.1.4.110 Ganzglastür Satinato weiß**
*** Bedarfsposition ohne GB
959 x 2097mm DIN Links / DIN Rechts Ganzglastür,
ESG 8 mm, Satinato weiß, Office Schloßkasten mit
Drückerführung und PZ gelocht, Edelstahl, Bänder
VXG 7780/100 N Edelstahl, Drückergarnitur L-Form
Edelstahl, inkl. Lieferung und Montage.

Einbauort: nach Angabe Bauleitung
Menge: 1,000 St

**2.1.4.120 Absenkbare Bodendichtung**
*** Bedarfsposition ohne GB
Absenkbare Bodendichtung für Ganzglastüren,
geklebt, ohne Bodenschiene, liefern und montieren.

Einbauort: nach Angabe Bauleitung
Menge: 1,000 St

**2.1.4.130 Glas-Innentürblatt, Schallschutztür**
*** Bedarfsposition ohne GB
Glastürelement als Normtür einbaufertig.
Türblatt 1,01 x 2,135 m
Türblatt: Glastürblatt ESG 8 mm
Anschlag: DIN Rechts / Links siehe Planung
Drücker: Drücker/Drücker Edelstahl geeignet für Glastüren
Schloss: Glastürschloss FSB Serie 4220
Bandtyp:  passend zu den Zargen
Schalschutzklasse: III
Schallschutz: min. 25 dB
Bodendichtung: Ja

In fertiger Leistung, inkl. Lieferung, Stahlumfassungszarge
montieren und fachgerecht einstellen.

Einbauort: Büro 1.02
Menge: 1,000 Stk

**2.1.4.140 Drücker-Drücker-Komb., L-Form, Qualität FSB**
*** Bedarfsposition ohne GB
Lieferung und Montage von Drücker-Drücker-Kombination, für
Türelement mit Drücker- und PZ-Zylinderrosetten.
Material Edelstahl, Oberfläche matt gebürstet
Drücker in der Aufsicht L-Form.
Drücker- und PZ-Zylinderrosetten in der Ansicht rund.
Einschließlich Vorrichtung des Türelementes.
Montage nachträglich (abschnittsweise) auf gesonderten
Abruf durch die örtliche Bauleitung.
Türdrücker mit korrosionsgeschütztem Stahlkern.
Es sind Türdrücker zu kalkulieren und auszuführen, die
mindestens folgende Parameter nach DIN EN 1906
erfüllen:
Benutzerkategorie: Qualitäten für Anforderungen
deutlich höher als Klasse 4.
Dauerhaftigkeit: deutlich über Klasse 7 hinaus,
mindestens 1.000.000 Prüfzyklen.
Türmasse: -
Feuerbeständigkeit: Klasse 0
Korrosionsbeständigkeit: Klasse 5
Einbruchsicherheit: Klasse 0
Ausführungsart: Typ B (mit Federvorspannung)
Weitere Anforderungen Türdrücker:
ZugbeanspruchungFeld61TA61: deutlich > 1.000 N
Freies Spiel des Türdrückers: <= 1 mm
Freie Winkelbewegung: <= 1 mm
Hersteller, Typ: FSB, 1076 (Frankfurter Modell), o. glw.
Angeboten: '....................'

(vom Bieter einzutragen)
Menge: 1,000 St

**2.1.4.150 Drücker-Knauf-Kombination Qualität FSB**
*** Bedarfsposition ohne GB
Drücker-Knauf-Kombination, Leistung wie in der Vorosition
beschrieben, jedoch:
Als Drücker-Knauf-Kombination, Knauf als runder
Flachknauf.
Hersteller, Typ: FSB, 1076 (Frankfurter Modell)

Angeboten: '....................'

(vom Bieter einzutragen)
Menge: 1,000 St

**2.1.4.160 Drücker-Drücker-Komb., L-Form, Qualität Hoppe**
*** Bedarfsposition ohne GB
Drücker-Drücker-Kombination, Leistung wie in der
Vorposition beschrieben, jedoch:
- Gebrauchs-Kategorie 3 DIN EN 1906
- Korrosionsbeständigkeit Klasse 4 EN 1670
Hersteller, Typ: Hoppe Amsterdam o.glw.

Angeboten: '....................'

(vom Bieter einzutragen)
Menge: 1,000 St

**2.1.4.170 Drücker-Knauf-Kombination Qualität Hoppe**
*** Bedarfsposition ohne GB
Drücker-Knauf-Kombination, Leistung wie in der Vorosition
beschrieben, jedoch:
Als Drücker-Knauf-Kombination, Knauf als runder
Flachknauf.
Hersteller, Typ: Hoppe Amsterdam

Angeboten: '....................'

(vom Bieter einzutragen)
Menge: 1,000 St

**2.1.4.180 Bodentürpuffer, Edelstahl**
*** Bedarfsposition ohne GB
Bodentürpuffer, Edelstahl mit Gummianschlag.
Material: Edelstahl, matt, liefern und einbauen.
Hersteller/Typ: DORMA / TZ 5021
oder gleichwertig,
Angebotener Hersteller/Typ: '....................'

vom Bieter einzutragen.

Einbauort: nach Angabe Bauleitung
Menge: 1,000 St

**2.1.4.190 Wandtürpuffer Edelstahl**
*** Bedarfsposition ohne GB
Türpuffer wie in Vorposition, jedoch:
 in Wandmontage
Menge: 1,000 St

**2.1.4.200 OTS für 1-flg. Türelement**
*** Bedarfsposition ohne GB
Liefern und einbauen eines Obentürschließers mit Gleitschiene
EN 1154, silberfarbig eloxiert (E6/EV1), barrierefrei nach DIN 18040,
Obentürschließer mit stark abfallendem Öffnungsmoment,
für leichtes Türöffnen gemäß DIN SPEC 1104.
Schließkraft, Schließgeschwindigkeit und Endschlag stufenlos einstellbar.
Öffnungsbegrenzung mechanisch gedämpft.
Einschließlich Vorrichtung des Türelementes.
Angeboten: '..........'

Einbauort: nach Angabe Bauleitung
Menge: 1,000 St

##### Abschnitt 2.1.5 Stundenlohnarbeiten

**2.1.5.10 Arbeiten eines Fachwerkers**
Arbeiten, die nicht in den Positionen erfasst sind und
 gegen Nachweis zur Ausführung kommen
Menge: 10,000 Std

**2.1.5.20 Arbeiten eines Bauhelfers**
Arbeiten eines Bauhelfers
 sonst wie vor
Menge: 10,000 Std

#### Titel 2.2 Malerarbeiten

##### Abschnitt 2.2.1 Büroräume Neu

**2.2.1.10 Boden abdecken, Folie/ Vlies**
*** Bedarfsposition ohne GB
Abdecken von Bodenflächen mit PE-Folie oder
flüssigkeitsundurchlässigem, folienbeschichtetem Malervlies.
Stöße mit Industrieklebeband abkleben.
Inkl. Beseitigung und Entsorgung.
Ausführung in Räumen mit Maler- /Schleifarbeiten, in denen die
Bodenbeläge erhalten bleiben oder erneuert wurden,
auf Anweisung der Bauleitung.
Menge: 1,000 m2

**2.2.1.20 Gebläsekonvektoren (Fancoils) mit Vlies o. PE-Folie schützen**
Gebläsekonvektoren (Fancoils) schützen durch
 Umwickeln der Fancoils mit Malervlies oder PE-Folie,
Abkleben der Folienstöße mit Industrieklebeband.
 Ausführung in Räumen mit Maler- /Schleifarbeiten,
 Inkl. Abbauen und Beseitigen (einschließlich Entsorgung).
Abmessung Gebläsekonvektor: B/H:ca. 40/90 cm
Menge: 9,000 m

**2.2.1.30 Vollflächig spachteln, Wand, GK, Q3**
In Qualitätsstufe Q2 gespachtelte GK-Wandflächen einmal
vollflächig nachspachteln.
Qualitätsstufe: Q3
einschl. schleifen (mit Absaugeinrichtung)
einschl. kleine Löcher schließen
Bauteil: Wand
Menge: 230,000 m2

**2.2.1.40 Vollflächig spachteln, Laibung, GK, Q3**
In Qualitätsstufe Q2 gespachtelte GK-Laibungsflächen
einmal vollflächig nachspachteln.
Qualitätsstufe: Q3
einschl. schleifen (mit Absaugeinrichtung)
einschl. kleine Löcher schließen
Bauteil: Wand
Laibungstiefe: bis ca. 50 cm
Menge: 60,000 m

**2.2.1.50 Vollflächig spachteln, Decke, GK, Q3**
In Qualitätsstufe Q2 gespachtelte GK-Decken einmal
vollflächig nachspachteln
Qualitätsstufe: Q3
einschl. schleifen (mit Absaugeinrichtung)
einschl. kleine Löcher schließen
Bauteil: Decke
Menge: 115,000 m

**2.2.1.60 Zulage: Malervlies**
*** Bedarfsposition ohne GB
Zulage: Verkleben von strukturlosem Glasfaser-
Malervlies zur zur Überbrückung/ Vermeidung von Rissen
und Unebenheiten,
Oberfläche zur Aufnahme eines Dispersionsanstrichs
Bauteil Wand, Decke
Menge: 1,000 m2

**2.2.1.70 Zulage: Rissüberbrückendes Gewebeband**
Zulage für die Einarbeitung eines rissüberbrückenden,
armierten Gewebebands in die Spachtelung.
Ausführung in rissgefährdeten Bereichen z.B. bei
Übergängen verschiedener Untergründe.
Menge: 30,000 m

**2.2.1.80 Grundierung, verfestigend, Wand und Decke**
Grundierung, verfestigend auf Spachtel, GK, Putz oder
Beton für anschließende Dispersionsbeschichtung
Einbauort: Wand- und Deckenflächen.

Angeb. Fabrikat: '..........'
Menge: 445,000 m2

**2.2.1.90 Grundierung, verfestigend, Laibungen**
Grundierung, verfestigend auf Spachtel, GK, Putz oder Beton
für anschließende Dispersionsbeschichtung, inkl. Abklebearbeiten.
Einbauort: Laibungen
Laibungstiefe: bis ca. 50 cm
Angeb. Fabrikat: '..........'
Menge: 60,000 m

**2.2.1.100 Dispersionsanstrich, Wand, Nassabrieb 2, hell getönt**
Kunststoff-Dispersionsanstrich, scheuerbeständig, deckend.
Nassabriebbeständigkeitsklasse 2 gem. DIN EN 13300
Glanzgrad matt, maximale Korngröße fein,
Grund-, Zwischen- und Schlussbeschichtung
Untergrund: Putz, GK, Stb
Einbauort: Wände
Richtfabrikat: Farrow & Ball 38 ; o.glw.
Farbton: grau, "Blackened No. 2011"
Angebotenes Fabrikat: '..........'
Menge: 230,000 m2

**2.2.1.110 Dispersionsanstrich, Decke, Nassabrieb 3, weiß**
Kunststoff-Dispersionsanstrich, waschbeständig, deckend.
 Nassabriebbeständigkeitsklasse 3 gem. DIN EN 13300
 Glanzgrad matt, maximale Korngröße fein,
 Grund-, Zwischen- und Schlussbeschichtung
 Untergrund: Putz, GK, Stb
 Farbton: RAL 9010, reinweiß bzw. nach Wahl des AG.
Einbauort: Decken
Richtfabrikat: Sto Color o.glw.
Angebotenes Fabrikat: '..........'
Menge: 115,000 m2

**2.2.1.120 Dispersionsanstrich, Laibungen, Nassabrieb 2, hell getönt**
Kunststoff-Dispersionsanstrich, scheuerbeständig, deckend.
Nassabriebbeständigkeitsklasse 2 gem. DIN EN 13300
Glanzgrad matt, maximale Korngröße fein,
Grund-, Zwischen- und Schlussbeschichtung
Untergrund: Putz, GK, Stb
Einbauort: Laibungen
Laibungstiefe: bis ca. 50 cm
Richtfabrikat: Farrow & Ball o.glw.
Farbton: grau, "Blackened No. 2011"
Angebotenes Fabrikat: '..........'
Menge: 60,000 m

**2.2.1.130 Dauerelasstische Versiegelung der Wandixel mit Acryl**
Dauerelastische Versiegelung der Wandixel mit Acryl
überstreichfähig, auch Bauteilanschlüsse.
Menge: 450,000 m

**2.2.1.140 Zulage: dunkle Tönung**
*** Bedarfsposition ohne GB
Zulage für den Anstrich mit dunkler Tönung.
Menge: 1,000 m2

**2.2.1.150 Lackieren von Sockelleisten, Holz**
*** Bedarfsposition ohne GB
Lackieren von Sockelleisten, Holz, unprofiliert,
einschl. Anschleifen der Oberfläche und Schließen von
kleinen Löchern / Beschädigungen.
Höhe bis ca. 6 cm, Lack auf Acrylbasis, lösungsmittelfrei,
Grund- und Decklackierung,
Richtfabrikat: Farrow & Ball o.glw.

Farbton: grau, "Blackened No. 2011"
Angebotenes Fabrikat: '..........'
Menge: 1,000 m

##### Abschnitt 2.2.2 Bestandsräume Überholungsanstrich

**2.2.2.10 Boden abdecken, Folie/ Vlies**
*** Bedarfsposition ohne GB
Abdecken von Bodenflächen mit PE-Folie oder
flüssigkeitsundurchlässigem, folienbeschichtetem Malervlies.
Stöße mit Industrieklebeband abkleben.
Inkl. Beseitigung und Entsorgung.
Ausführung in Räumen mit Maler- /Schleifarbeiten, in denen die
Bodenbeläge erhalten bleiben, auf Anweisung der Bauleitung.
Menge: 1,000 m2

**2.2.2.20 Gebläsekonvektoren (Fancoils) mit Vlies o. PE-Folie schützen**
Gebläsekonvektoren (Fancoils) schützen durch
 Umwickeln der Fancoils mit Malervlies oder PE-Folie,
Abkleben der Folienstöße mit Industrieklebeband.
 Ausführung in Räumen mit Maler- /Schleifarbeiten,
 Inkl. Abbauen und Beseitigen (einschließlich Entsorgung).
Abmessung Gebläsekonvektor: B/H:ca. 40/90 cm
Menge: 25,000 m

**2.2.2.30 Besondere Maßnahmen zum Schutz von Schaltern und Steckdosen, innen**
Schaltern und Steckdosen, innen.
Abdeckungen und Rahmen demontieren und
nach den Arbeiten wieder montieren.
Menge: 100,000 Stk

**2.2.2.40 Besondere Maßnahmen zum Schutz von Türen, innen**
Schutzabdeckung von Türen, innen.
Einschließlich Abkleben, Unterhaltung und späterer
Beseitigung/Entsorgung.

Abdeckung bestehend aus:
Abdeckfolien / Selbstklebende Folien / rückstandsfreie
Klebebänder

Abrechnung: Nach ausgeführter / abgedeckter Ansichtsfläche
Menge: 80,000 m2

**2.2.2.50 Fleckspachteln, Wand, Q3**
Beschädigte Wandflächen (Bestand).
Kleine Beschädigungen spachteln, in Teilbereichen
bei Erfordernis, einschl. kleine Löcher schließen.
Qualitätsstufe: Q3
einschl. schleifen (mit Absaugeeinrichtung)
Bauteil: Wand
Menge: 610,000 m2

**2.2.2.60 Fleckspachteln, Laibungen, Q3**
Gespachtelte Laibungsflächen (Bestand) nachspachteln,
in Teilbereichen bei Erfordernis, einschl. kleine Löcher schließen.
Qualitätsstufe: Q3
einschl. schleifen (mit Absaugeeinrichtung)
Bauteil: Laibungen
Laibungstiefe: bis ca. 50 cm
Menge: 150,000 m

**2.2.2.70 Fleckspachteln, Decke, Q3**
Gespachtelte Deckenflächen (Bestand) nachspachteln,
 in Teilbereichen bei Erfordernis, einschl. kleine Löcher schließen.
 Qualitätsstufe: Q3
 einschl. schleifen (mit Absaugeeinrichtung)
Bauteil: Decke
Menge: 300,000 m2

**2.2.2.80 Überholungsbeschichtung Wände Dispersionsfarbe, Kl. 3**
*** Bezugsbeschreibung
Ausführung an Wänden aus Stahlbeton, Kalksandsteinmauerwerk
und/oder Gipskartonwänden.
Raumhöhen: bis 3,00m
Menge: 610,000 m2

**2.2.2.90 Überholungsbeschichtung Decken Dispersionsfarbe, Kl. 3**
*** wie Position 2.2.2.80
Deckenflächen
Menge: 300,000 m2

**2.2.2.100 Überholungsbeschichtung Stützen Dispersionsfarbe, Kl. 3**
*** wie Position 2.2.2.80
Wandflächen an Pfeilern und Stützen
Menge: 10,000 m2

**2.2.2.110 Überholungsbeschichtung Leibung, Dispersionsfarbe Kl. 3**
*** wie Position 2.2.2.80
Laibungsflächen
Menge: 150,000 m

**2.2.2.120 Überholungsbeschichtung Unterzüge Dispersionsfarbe, Kl. 3**
*** wie Position 2.2.2.80
Ausführung an Unterzügen aus Stahlbeton.
Menge: 50,000 m

**2.2.2.130 Zulage Anstrich mit fungiziden Zusätzen**
Zulage für den Anstrich mit fungiziden Zusätzen
Einbauort: Wände, Decken und Dachbekleidungen
Einbauort: Bäder, WCs
Menge: 100,000 m2

##### Abschnitt 2.2.3 Stundenlohnarbeiten

**2.2.3.10 Arbeiten eines Fachwerkers**
Arbeiten, die nicht in den Positionen erfasst sind und
 gegen Nachweis zur Ausführung kommen
Menge: 10,000 Std

**2.2.3.20 Arbeiten eines Bauhelfers**
Arbeiten eines Bauhelfers
 sonst wie vor
Menge: 10,000 Std

#### Titel 2.3 Bodenbelagsarbeiten

##### Abschnitt 2.3.1 Bodenbelag Linoleum Neu

**2.3.1.10 Reinigung Untergrund,grobe Verschmutzung**
Reinigung des Untergrundes der Bodenflächen von grober
Verschmutzung einschließlich Entsorgung des anfallenden Bauschutts.
Menge: 280,000 m2

**2.3.1.20 Grundierung, Boden | Zementestrich**
Geeignete Grundierung | Haftbrücke auf Bodenfläche auftragen,
Untergrund aus Zementestrich. Haftbrücke für Ausgleichsmasse.
Die Verarbeitungsrichtlinien des Herstellers sind zu beachten.
Menge: 280,000 m2

**2.3.1.30 Untergrund ausgleichen, 1-5 mm**
Unebenheiten des Untergrundes ausgleichen mit
Nivellierspachtelmasse im Rakelverfahren.
Untergrund: Zementestrich
Angeb. Fabrikat: '..........'
Menge: 280,000 m2

**2.3.1.40 Ausgleich Estrich bis 20mm**
Ausgleich Estrich
Bei größeren Unebenheiten ist der Unterboden mit
Glätt- und Nivelliermasse planeben zu spachteln.
Unterboden mit selbstnivellierender Ausgleichsmasse
ausgleichen, bis zu 10-20 mm, nach Herstellervorschrift einbringen, einschließlich des Spezialvoranstriches nach Vorschrift, anschließend mit der Tellerschleifmaschine schleifen, sowie mit einem lösungsmittelfreien Tiefgrund grundieren.

Fabrikat : .........................................
Menge: 280,000 m2

**2.3.1.50 Bodenschlitz in Estrich schließen, B bis 20 cm, H bis 6 cm, Entfernte Wände**
Bodenschlitz in Estrichfläche schließen, im Bereich
abgebrochenen Bestandswänden auf Rohboden.
Einschließlich:
aus vorhandenen Bodenaussparungen bzw. Bodenschlitzen lockere
Materialien entfernen
Untergrund reinigen, Haftgrund trassenweise herstellen
Bodenschlitz mit Zementverbundestrich auffüllen / schließen und
oberflächenbündig abziehen und kraftschlüssig verbinden.

Streifenbreite: bis einschließlich 20 cm
Dicke: bis 6 cm

Kalkulationshinweis: Die Ausführung erfolgt in Längen von ca. 0,5 - 6 m.
Ausführungsort: 1.OG
Menge: 20,000 m

**2.3.1.60 Trittschalldämmung, Corkment, 2 mm**
*** Bedarfsposition ohne GB
Corkment als Unterbelag zur Verbesserung der Trittschalldämmung
mit der Juteseite nach oben und quer zum Oberbelag einbauen.
Stärke: 2 mm
Ausführung auf Anweisung des Bauherrn/ Architekts.
Menge: 1,000 m2

**2.3.1.70 Haftgrundierung, Bodenfläche**
Saugfähige und nicht saugfähige Untergründe, wie Trocken-,
Zement- oder Anhydritestriche, zum Verlegen des Belags
vollflächig mit einer Haftgrundierung versehen.

Angeb. Fabrikat: '....................'

Ausführung auf neu verlegten Estrichflächen
Menge: 280,000 m2

**2.3.1.80 Linoleum-Belag BO-02, 2,5 mm, inkl. Verfugung**
Linoleum-Fußbodenbelag DIN EN 548, inkl. Verfugung, verkleben.
Untergrund  :  Zementestrich
Farbe  :  nach Standartkolektion Wahl des AG
Oberfläche  :  mit werkseitiger Oberflächenvergütung
  Fertig endeingepflegt
Geforderte Baustoffkl.  : EN 13501-1 Cfl-s1
  (schwerentflammbar)
Bewertungsgruppe  :  R9 gemäß BGR 181
Trittschallverbesserung: VM DIN EN ISO 140-8 4dB
Stuhlrolleneignung  :  ja DIN EN 12529 Typ W
Perman. antistatisch  :  ja, Aufladespannung im
  Begehversuch ca. 2kV
FB-Heizungsgeeignet  :  ja
Zigarettenglutbeständig: ja
Kleber chem. Basis  :  Dispersion
Ausführung  :  Bahnenbelag Breiite 200 cm
Belagdicke  :  2,5 mm
Eignung  :  Klasse 34 DIN EN 685
Verfugen des Bodenbelags mit Schmelzdraht, dem Bodenbelag angepasst.
Richtfabrikat: Forbo Marmoleum Walton Cement

Ausführung gem. Materialkonzept BO-02
Menge: 280,000 m2

**2.3.1.90 Sockelleisten, Holzwerkstoff, beschichtet, Verfugung 16/60 mm**
Kernsockelleisten aus Holzwerkstoff HDF oder mit Massivholzkern,
inkl. elastischer Verfugung zum Bodenbelag in gleicher Farbe.
Oberfläche: beschichtet
Farbton: grau, analog Wandfarbe
Abmessung: 16/40-60 mm
Befestigung an MW, Stb. bzw. GK: verdeckt,
z.B. mit Heißschmelzkleber oder Clips.
Stöße und Ecken mit Gehrungsschnitt.
angebotenes Fabrikat Leiste: '..........................................'

Richtfabrikat Beschichtung: Farrow & Ball o.glw.
Farbton: grau, "Blackened No. 2011" seidenmatt

Angebotenes Fabrikat Beschichtung: '..........................................'
Menge: 230,000 m

##### Abschnitt 2.3.2 Sonstiges

**2.3.2.10 Randdämmstreifen abschneiden**
Überstand von Randdämmstreifen an Estrichbegrenzungen
abschneiden und entsorgen.
Menge: 230,000 m

**2.3.2.20 Türstopper, Edelstahl**
Türstopper aus Edelstahl für Bodenmontage und geeignet
für Türen mit Bodendichtung

Inkl. Befestigungsmittel liefern und montieren
Ausführung nach Erfordernis

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Menge: 5,000 Stk

**2.3.2.30 Abschluss-/ Dehnungs-/ Übergangsprofil aus Edelstahl**
Abschluss-, Dehnungs- oder Übergangsprofil im Bereich
von Bewegungs-, Dehnungsfugen oder im Übergang zu anderen
Bodenbelägen in verschiedenen Längen und passend zur
Konstruktionshöhe des Belags liefern und einbauen.

Material: Edelstahl
Richtfabrikat: Schlüter Systems
angebotenes Fabrikat: '..........'
Menge: 15,000 m

**2.3.2.40 Dauerelastische Versiegelung**
*** Bedarfsposition ohne GB
Dauerelastische Versiegelung von Wand- Boden- Anschlüssen.
Menge: 1,000 m

##### Abschnitt 2.3.3 Stundenlohnarbeiten

**2.3.3.10 Arbeiten eines Fachwerkers**
Arbeiten, die nicht in den Positionen erfasst sind und
 gegen Nachweis zur Ausführung kommen
Menge: 5,000 Std

**2.3.3.20 Arbeiten eines Bauhelfers**
Arbeiten eines Bauhelfers
 sonst wie vor
Menge: 5,000 Std

#### Titel 2.4 Innenliegender Sonnenschutz

##### Abschnitt 2.4.1 Vertikaljalousie mit senkrechten Lamellen

**2.4.1.10 Vertikaljalousie mit senkrechten Lamellen**
Lieferung von einer Vertikaljalousie mit senkrechten Lamellen
in der Breite 127mm oder 89mm. Lichtregulierung durch Wenden
der Lamellen, Öffnen und Schließen des Behangs durch Verfahren
der Lamellen. Bedienung wahlweise links oder rechts.
Behangpakete  1-teilig links oder rechts, mehrteilig
(nicht bei Bedienvariante Schleuderstab) links und rechts oder mittig,
inkl. Beschweungsplatten und Abstandskette Lamellenbreite:
Bedienung: Oberschiene: Behang: Montageart: B x H: 17,10 lfm
127mm Schnur/Kette weiß Enviro-Screen Deckenmontage in
Deckeneinbauprofil 1900 x 2100 mm
Menge: 9,000 Stk

**2.4.1.20 Einbauprofil für Vertikalanlagen, weiß**
Lieferung und Montage von Deckeneinbauprofil
im Zuschnitt, weiß, Preis pro Meter
Menge: 10,000 m

#### Titel 2.5 Natursteinarbeiten

##### Abschnitt 2.5.1 Natursteinboden

**2.5.1.10 Anarbeiten Sockel aus Bestand**
*** Pauschalposition
Ergänzen des Sockel`s am geschlossenen
Türdurchgang mit Bestandsmaterial.
Menge: 1,000 Psch

**2.5.1.20 Bestandsfußboden reinigen und versiegeln**
Natursteinbelag einschl. Sockelleisten aus Naturstein mit
geeigneten Reinigungsmitteln reinigen bis zum Erreichen
einer schmutzfreien Oberfläche.
Menge: 10,000 m2

#### Titel 2.6 Reinigung

##### Abschnitt 2.6.1 Baugrobreinigung

**2.6.1.10 Baugrobreinigung**
*** Bedarfsposition ohne GB
Baugrobreinigung von verschiedenen Räumen im gesamten
Bauvorhaben, inkl. Umsetzen von in den Räumen gelagerten
Materialien und Gegenständen, inkl. Entsorgung des
anfallenden Bauschutts.
Ausführung auf Anweisung während der Bauzeit.
Menge: 1,000 m2

**2.6.1.20 Treppenhaus, während der Bauzeit reinigen**
*** Bedarfsposition ohne GB
Eingangsbereich und Treppenhaus inkl. Haupt- und
Zwischenpodeste in allen Geschossen komplett reinigen
bis zum Erreichen einer schmutzfreien Oberfläche.
Anzahl der Geschosse: UG, EG + 6 Obergeschosse
Ausführung auf Anweisung während der Bauzeit.
Menge: 1,000 St

##### Abschnitt 2.6.2 Feinreinigung

**2.6.2.10 Feinreinigung fertiggestellte Büroflächen**
Fachgerechte Feinreinigung der fertiggestellten Büroflächen.
Reinigung von allen Bodenbelägen wie z.B. Teppich-,
Linoleum- und Fliesenböden.
Komplette Reinigung der Sanitärbereiche einschl. aller
Sanitärobjekte, Wandfliesen, etc.
Komplette Reinigung der Teeküchen, sowie aller
Ausstattungsgegenstände wie Einbauschränke, Heizkörper,
Türen und Glastrennwände.
Entfernen von Schutzfolien, Mörtel- und Putz-, sowie Lack- und
Farbresten.
Bauschutt beseitigen.
Die Reinigungsmittel sind auf den jeweiligen Untergrund abzustimmen.
Das Reinigen der Fenster ist in einer gesonderten Position erfasst.
Abrechnungsgrundlage: Grundfläche der zu reinigenden Räume
Menge: 295,000 m2

**2.6.2.20 Büroflächen nachreinigen**
*** Bedarfsposition ohne GB
Feingereinigte Büroflächen auf Anweisung der Bauleitung nachreinigen.
Menge: 1,000 m2

**2.6.2.30 Fenster- und Brüstungsflächen reinigen**
Fenster- und Brüstungsflächen, innen und außen, inkl.
Rahmen, Beschläge und Fensterbänke reinigen.
Kratzer in der Verglasung sind vor Beginn der Arbeiten
der örtlichen Bauleitung anzuzeigen.
Die ausgeschriebene Fläche ist beidseitig innen und
außen zu reinigen!
Menge: 210,000 m2

**2.6.2.40 Fenster- und Brüstungsflächen nachreinigen**
*** Bedarfsposition ohne GB
Feingereinigte Fenster- und Brüstungsflächen auf Anweisung
der Bauleitung nachreinigen.
Menge: 1,000 m2

**2.6.2.50 Fußboden endreinigen und versiegeln**
Verschmutzungen unter Verwendung eines Neutral-/
Intensivreinigers entfernen, Finish einpflegen.
Bodenbelagoberfläche, mit klarem Wasser nachspülen,
Reinigungsmittelreste vollständig entfernen, Boden
trocknen lassen.
Menge: 210,000 m2

##### Abschnitt 2.6.3 Stundenlohnarbeiten

**2.6.3.10 Arbeiten eines Fachwerkers**
Arbeiten, die nicht in den Positionen erfasst sind und
 gegen Nachweis zur Ausführung kommen
Menge: 5,000 Std

**2.6.3.20 Arbeiten eines Bauhelfers**
Arbeiten eines Bauhelfers
 sonst wie vor
Menge: 5,000 Std

### Los 3 EP-Abfragen

#### Titel 3.1 Trockenbau

##### Abschnitt 3.1.1 EP-Anfrage

**3.1.1.10 Gipskarton-Feuchtraumplatten, Zulage**
*** Bedarfsposition ohne GB
Gipskarton-Feuchtraumplatten;
 als Zulage zu Standardplatten.
Plattendicke: 12,5 mm GKBI
Angeb. Fabrikat: '..........'
Menge: 1,000 m2

*Hinweis: Trockenputz*

**3.1.1.20 Trockenputz GKB 12,5 mm, herstellen; Ansetzart A**
*** Bedarfsposition ohne GB
Trockenputz GKB 12,5 mm, liefern und herstellen; Ansetzart A
Ansetzart A auf ebenem Untergrund
Oberflächenqualität Q2
als Wandbekleidung an Wänden / Laibungen,
Einbauhöhe bis ca. 3,80m,
aus Gipsplatten DIN 18180:GKB,
Plattendicke 12,5 mm,
Ansetzen im Dünnbettverfahren auf ebenem Untergrund.
Verspachtelung der Gipsplatten Qualitätsstufe Q2 Standardverspachtelung.
Fabrikat: Knauf Trockenputz GKB W611 o.glw.
Menge: 1,000 m2

**3.1.1.30 Trockenputz GKB 12,5 mm herstellen, Ansetzart B**
*** Bedarfsposition ohne GB
Trockenputz GKB 12,5 mm liefern und herstellen, Ansetzart B
wie zuletzt in vollem Wortlaut beschrieben, jedoch
Ansetzart B auf unebenem Untergrund bis 20 mm
Ansetzen mit Klebemörtelbatzen
Menge: 1,000 m2

*Hinweis: Abkofferungen*

**3.1.1.40 GK-Verkofferung, 1x12,5 mm, m. Dämmung**
*** Bedarfsposition ohne GB
*** Bezugsbeschreibung
Verkofferung (Bekleidung) aus Gipskartonplatten für Rohrleitungen
an Wänden und Decken, inkl. erforderlicher Unterkonstruktion aus
Metallprofilen liefern und herstellen.
Fugen und Schraubenköpfe verspachteln, Hohlräume mit loser
Mineralwolle bis zu hoher Dichte voll ausstopfen, Anschlüsse zu
den Wand- und Deckenflächen abrisssicher mit Glasfaserstreifen
o.ä. überspannen. Oberflächenausbildung in Standardverspachtelung,
Qualitätsstufe Q2 (Grundverspachtelung plus Nachverspachtelung/Finish).
Eventuelle Fugenbewehrung gemäß Herstellerangaben.
Aufmaß: Abwicklungsfläche
Erforderl. Dämmdichte: ca. 100 kg/m³
BrandverhaltenDIN EN 13501, Dämmung: A1
Plattendicke: 12,5 mm
Plattentyp EN 520:A
Brandschutzkl. EN 13501. A2-s1,d0
Menge: 1,000 m2

**3.1.1.50 GK-Verkofferung, 2x12,5 mm, m. Dämmung**
*** Bedarfsposition ohne GB
*** wie Position 3.1.1.40
jedoch zweilagig beplankt
Plattendicke: 2 x 12,5 mm
Menge: 1,000 m2

**3.1.1.60 Installationsschachtbekleid.,2x12,5,MW40**
*** Bedarfsposition ohne GB
Installationsschachtbekleidung mit Gipskartonplatten,
feuchtraumgeeignet, zwei-, drei- oder vierseitig, bestehend aus
Stahlprofilen, als Unterkonstruktion mit einer Dämmstoffeinlage,
sowie den Rand- und Anschlussstreifen an massive Bauteile.
Oberflächenausbildung in Standardverspachtelung, Qualitätsstufe Q2
(Grundverspachtelung plus Nachverspachtelung/Finish).
Eventuelle Fugenbewehrung gemäß Herstellerangaben.
Profil:CW/UW 75/50(40)/06
Beplankung: 2 x 12,5 mm GKBI
Plattentyp EN 520:H2
Brandschutzkl. EN 13501:A2-s1,d0
Dämmung: Mineralwolle, MW
Dämmdicke: 40 mm
Mindestrohdichte: 50 kg/m³
Anwendung: WZ
BrandverhaltenDIN EN 13501:A1
Menge: 1,000 m2

*Hinweis: Wärmedämmschichten*

**3.1.1.70 Wärmedämmung MW, einlagig, 40mm, als Zulage**
*** Bedarfsposition ohne GB
*** Bezugsbeschreibung
Dammschicht aus Mineralwolle nach DIN EN 13 162, einlagig,
Dicke 1x40 mm, langenbezogenener Strömungswiderstand DIN
EN 29053:r >= 5 kPa*s/m2 vollflächig und abrutschsicher
zwischen den Metallständern liefern und verlegen.
Menge: 1,000 m2

**3.1.1.80 Wärmedämmung MW, einlagig, 60mm, als Zulage**
*** Bedarfsposition ohne GB
*** wie Position 3.1.1.70
jedoch Dicke 1x60 mm
Menge: 1,000 m2

*Hinweis: Profile*

**3.1.1.90 Verstärkungsprofil, UA 50/50 x 2,0mm**
*** Bedarfsposition ohne GB
Liefern und Einbauen von Verstärkungsprofil für
Trockenbaukonstruktionen
Profil: UA 50/50 x 2,0mm
Menge: 1,000 m

**3.1.1.100 Verstärkungsprofil, UA 75/75 x 2,0mm**
*** Bedarfsposition ohne GB
Liefern und Einbauen von Verstärkungsprofil für
Trockenbaukonstruktionen
Profil: UA 75/75 x 2,0mm
Menge: 1,000 m

**3.1.1.110 Weitspannträger in abgehängter Decke**
*** Bedarfsposition ohne GB
Weitspannträger in abgehängter Decke liefern und einbauen
 Deckengewicht: 0,30 kN/m2
 Spannweite: 3,50 m
 Achsabstand: 1,25 m
Menge: 1,000 m

*Hinweis: Sonstiges*

**3.1.1.120 Gleitender Wandanschluss, GK-Wand, bis 150mm**
*** Bedarfsposition ohne GB
gleitenden Wandanschluss der vorbeschriebenen Montagewände/
Schächte an Wände (MW bzw. Stb.) liefern und herstellen,
gemäß Herstellervorgabe
Brandschutzanforderung: ohne
Wanddicke bis ca.:150 mm
Menge: 1,000 m

**3.1.1.130 Wanddurchführung verschließen,F90**
*** Bedarfsposition ohne GB
Wanddurchführung in Montagewand feuerbeständig verschließen,
Inkl. Andichtung an Rohre o.ä.
Größe Wanddurchführung: bis 40/40 cm bzw. D=40 cm
Feuerwiderstandsklasse: F90
Menge: 1,000 Stk

**3.1.1.140 Wanddurchführung verschließen,F30**
*** Bedarfsposition ohne GB
Wanddurchführung in Montagewand feuerhemmend verschließen,
inkl. Andichtung an Rohre o.ä.
Größe Wanddurchführung: bis 40/40 cm bzw. D=40 cm
Feuerwiderstandsklasse: F30
Menge: 1,000 Stk

**3.1.1.150 Hohlwanddose, Montagewand**
*** Bedarfsposition ohne GB
Hohlwanddose für Montagewand, ohne Feuerschutzanforderung;
Einbau in ein- oder mehrlagige Beplankung mit dahinterliegender
Mineralwolledämmung.
Menge: 1,000 Stk

**3.1.1.160 Hohlwanddose, Montagewand, F30**
*** Bedarfsposition ohne GB
Hohlwanddose für Montagewand, mit Feuerschutzanforderung;
Einbau in mehrlagige Beplankung mit dahinterliegender
Mineralwolledämmung.
Feuerwiderstandsklasse: F 30
Menge: 1,000 Stk

**3.1.1.170 Hohlwanddose, Montagewand, F90**
*** Bedarfsposition ohne GB
Hohlwanddose für Montagewand, mit Feuerschutzanforderung;
Einbau in mehrlagige Beplankung mit dahinterliegender
Mineralwolledämmung.
Feuerwiderstandsklasse: F 90
Menge: 1,000 Stk

**3.1.1.180 Hohlwanddose, Schallschutzwand**
*** Bedarfsposition ohne GB
Hohlwanddose für Elektroinstallationen, in Schallschutz-Montagewand,
mit Schallschutzanforderung; Einbau in mehrlagige Beplankung mit
dahinterliegender Mineralwolledämmung.
Menge: 1,000 Stk

**3.1.1.190 Rohrverkleidung, 1x12,5 GK, 20/20 cm**
*** Bedarfsposition ohne GB
Verkleidung aus Gipskartonplatten für Rohrleitungen an Wänden
und Decken, inkl. erforderlicher Unterkonstruktion aus
Metallprofilen herstellen. Kanten mit Eckschutzschienen ausbilden,
Hohlräume mit loser Mineralwolle bis zu hoher Dichte voll ausstopfen,
Anschlüsse zu den Wand- und Deckenflächen abrisssicher mit
Glasfaserstreifen o.ä. überspannen.
Oberflächenausbildung in Standardverspachtelung, Qualitätsstufe Q2
(Grundverspachtelung plus Nachverspachtelung/Finish).
Eventuelle Fugenbewehrung gemäß Herstellerangaben.
Gef. Baustoffkl. Dämmung :A
Erforderl. Dämmdichte: ca. 100 kg/m³
Plattendicke: 12,5 mm
Plattentyp EN 520:A
Brandschutzkl. EN 13501. A2-s1,d0
Menge: 1,000 m

**3.1.1.200 Kabelschott S 90, MW, bis 0,04 m²**
*** Bedarfsposition ohne GB
*** Bezugsbeschreibung
Kabelschott S 90 aus Mineralwolleplatten und einer dämmschichtbildenden Brandschutzbeschichtung in quadratischer und runder
Form. Einbau in Brandwände und -decken.
Anwendungsbereich gemäß Zulassung beachten.
Mindestdicken der Bauteile
Decken: 18 cm
Wände: 24 cm
Mindestabstände zwischen Leibung und Kabeltrasse : 5 cm
Kabeltrassen untereinander :15 cm
Größe: bis 0,04 m²
Menge: 1,000 Stk

**3.1.1.210 Kabelschott S 90, MW, bis 0,15 m²**
*** Bedarfsposition ohne GB
*** wie Position 3.1.1.200
jedoch, Größe: bis 0,15 m²
Menge: 1,000 Stk

**3.1.1.220 Kabelschott S 90, MW, bis 0,50 m²**
*** Bedarfsposition ohne GB
*** wie Position 3.1.1.200
jedoch, Größe: bis 0,50 m²
Menge: 1,000 Stk

**3.1.1.230 Brandschott Montagew.S90, Mörtel 300/300**
*** Bedarfsposition ohne GB
*** Bezugsbeschreibung
Brandabschottung in Montagewand aus Gipsplatten, für Kabel- und
Rohrdurchführung, mit Brandschutzmörtel, einschl. Erstellen der
Öffnung nach Herstellervorschrift, Reinigung der Kabel und Kennzeichnung.
Wanddicke: ca. 150 mm
Schottgröße: 300/300 mm
Gef. Feuerwiderstandskl.: S 90
Menge: 1,000 Stk

**3.1.1.240 Brandschott Montagew.S90, Mörtel 200/200**
*** Bedarfsposition ohne GB
*** wie Position 3.1.1.230
jedoch, Schottgröße: 200/200 mm
Menge: 1,000 Stk

**3.1.1.250 Zulage: Sonderverspachtelung Q3**
*** Bedarfsposition ohne GB
Erhöhung der Oberflächenqualität von Q2 auf Q3
Menge: 1,000 m2

**3.1.1.260 Zulage: Sonderverspachtelung Q4**
*** Bedarfsposition ohne GB
Erhöhung der Oberflächenqualität von Q3 auf Q4
Menge: 1,000 m2
